# Verkehrswegebau
Angebotsaufforderung (GAEB 90, DA83)
Eröffnung: 12.08.26 08:30
Ende der Zuschlagsfrist: 14.09.26
Währung: EUR
Auftraggeber: Landesbetrieb Mobilität Kaiserslautern

## Erd- und Straßenbau
Datum: 17.07.26

### Bereich 00 BAUSTELLENEINR, BAUBEGL. LEISTUNGEN

#### Abschnitt 00.00 BAUSTELLENEINRICHTUNG

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Reifenwaschanlage einrichten**
StL-Nr. 219101901
Reifenwaschanlage nach Unterlagen des AG einrichten,
erforderlichenfalls umsetzen und abbauen. Anlage bei
Erfordernis wintertauglich einrichten. Anschluss für
Strom und Wasser herstellen und zurückbauen. Anlage
einschl. Ölabscheidung. Erforderliche Erd- und Betonarbeiten ausführen.
Menge: 2,000 St
Zuordnung: 101

**00.00.0004 Reifenwaschanlage vorhalten**
StL-Nr. 219101905
Reifenwaschanlage vorhalten, unterhalten und betreiben.
Auffanggrube leeren und anfallende Stoffe entsorgen.
Menge: 25,000 Mt
Zuordnung: 101

#### Abschnitt 00.01 TRANSP. STEINSCHLAGSCHUTZ

*Hinweis*
Der Aufbau darf nur von 21:00 Uhr bis 5:00 Uhr
erfolgen.

**00.01.0001 Transp. Steinschl.schutzeinr. aufb.**
Transportable Steinschlagschutzeinrichtung einschl.
systembedingter Formstücke (Anfangs- und
Endkonstruktion, Dilatationsstöße, Passstücke,
Kipplängenbegrenzungselemente) aufbauen und abbauen.
Vorhalten, Kontrolle, Wartung und Instandsetzung werden
gesondert vergütet.
70 v. H. des Preises werden nach Aufbau, der Rest nach
Abbau vergütet.
Steinschlagschutzeinrichtung bestehend aus einer
Betonschutzwand mit aufgesetzten Zaunpaneelen,
bergseitig verkleidet mit Staubschutznetz.
Maschendrahtgeflecht max. 80x80x4,0 mm, verzinkt.
Staubschutz Maschenweite max. 3,0x3,0 mm.
Gesamthöhe mind. 3,5 m.
Einsatzbereich B, zwischen Arbeitsstelle und parallel
fließendem Verkehr.
Aufhaltestufe mind. T 3.
Wirkungsbereich der Betonschutzwand max. W 2.
Wirkungsbereich des Steinschlagschutzzauns max. W 4.
Energieaufnahmekapazität bergseitig mind. 100 kJ.
Aufstellung unverankert.
Menge: 300,000 m
Zuordnung: 105

**00.01.0002 Transp. Steinschl.schutzeinr. vorh.**
Transportable Steinschlagschutzeinrichtung vorhalten,
warten und instand setzen. Vorübergehende
Verkehrssicherungsmaßnahmen durchführen. Die Kontrolle
wird gesondert vergütet.
Transportable Schutzeinrichtung wie in Vorposition beschrieben.
Menge: 180000,000 md
Zuordnung: 105

**00.01.0003 Kontrolle d. Steinschl.schutzeinr.**
Kontrolle der Steinschlagschutzeinrichtung gemäß ZTV-SA
durchführen. Die Kontrolle ist unmittelbar nach deren
Durchführung zu erfassen und zu dokumentieren. Arbeits-
und Hilfsmittel sind vom AN zu stellen und dem AG
jederzeit zugänglich zu machen.
Kontrolle einmal täglich.
Schriftliche Dokumentation der Kontrolle.
Menge: 650,000 d
Zuordnung: 105

#### Abschnitt 00.02 BAUBEGLEITENDE LEISTUNGEN

**00.02.0001 Standsicherheitsnachweis aufstellen**
StL-Nr. 21910160590
Standsicherheitsnachweis aufstellen.
Standsicherheitsnachweis für 'Böschungssicherung.'
Menge: 1,000 Psch
Zuordnung: 101

**00.02.0002 Ausführungszeichnungen herstellen**
StL-Nr. 21910161090
Ausführungszeichnungen herstellen.
Ausführungszeichnungen für 'Böschungssicherung.'
Menge: 1,000 Psch
Zuordnung: 101

**00.02.0003 Standsicherheitsnachweis aufstellen**
StL-Nr. 21910160590
Standsicherheitsnachweis aufstellen.
Standsicherheitsnachweis für 'Drosselbauwerk.'
Menge: 1,000 Psch
Zuordnung: 101

**00.02.0004 Ausführungszeichnungen herstellen**
StL-Nr. 21910161090
Ausführungszeichnungen herstellen.
Ausführungszeichnungen für 'Drosselbauwerk.'
Menge: 1,000 Psch
Zuordnung: 101

### Bereich 01 ERDBAU

#### Abschnitt 01.00 VORARBEITEN

*Hinweis*
Strauchbestand befindet sich nur noch im unteren
Abschnitt der Steilböschung zwischen Bau-km 5+200 bis
5+450. Dieser kann sukzessive mit dem Felsabtrag
entfernt werden.

**01.00.0001 Fläche abräumen Aufwuchs*Astwerk*Steine/Mauer/Zaun*ges.Räumg.Verw.AN**
StL-Nr. 22410600310119003
Fläche nach Unterlagen des AG abräumen.
Strauch- und Baumbestand sowie sonstiger Aufwuchs bis
zu 0,10 m Stammdurchmesser, 1,00 m über dem Erdboden
gemessen, einschließlich Wurzelwerk.
Astwerk gefällter Bäume, Holzreste.
Steine, Betonreste, Mauerreste und abgängige Zäune.
Neigung der Abräumfläche 'nach Unterlagen des AG,
Querprofile.'
Gesamtes Räumgut nach Wahl des AN verwerten.
Menge: 1,000 Psch
Zuordnung: 106

**01.00.0002 Abgeholzte Waldfläche roden Stöcke bis0,3m DU Wst.Verwert. AN**
StL-Nr. 22410605020090100
Abgeholzte Waldfläche roden.
Wurzelstöcke bis zu 0,30 m Durchmesser an der Schnittstelle.
Neigung der Waldfläche 'nach Unterlagen des AG,
Querprofile.'
Wurzelstöcke nach Wahl des AN verwerten.
Menge: 60540,000 m2
Zuordnung: 106

**01.00.0003 Wurzelstöcke roden DU über 0,3-0,5 m Wst.Verw. AN**
StL-Nr. 2241060202901
Wurzelstöcke roden. Gemessen wird der Durchmesser der
Schnittstelle des Wurzelstocks vor dem Roden.
Durchmesser über 0,30 bis 0,50 m.
Neigung der Rodungsfläche 'nach Unterlagen des AG,
Querprofile.'
Wurzelstöcke nach Wahl des AN verwerten.
Menge: 285,000 St
Zuordnung: 106

**01.00.0004 Wurzelstöcke roden DU über 0,5-0,75m Wst.Verw. AN**
StL-Nr. 2241060203901
Wurzelstöcke roden. Gemessen wird der Durchmesser der
Schnittstelle des Wurzelstocks vor dem Roden.
Durchmesser über 0,50 bis 0,75 m.
Neigung der Rodungsfläche 'nach Unterlagen des AG,
Querprofile.'
Wurzelstöcke nach Wahl des AN verwerten.
Menge: 58,000 St
Zuordnung: 106

**01.00.0005 Zaun aufnehmen Stahlgitterzaun*Höhe bis 1,00 m Pfosten Stahl*Abstand bis 2,00m Pf.i.Beton30/80*Material verwert.**
StL-Nr. 22112810121212001
Zaun aufnehmen, einschließlich Verstrebungen.
Stahlgitterzaun.
Zaunhöhe bis 1,00 m.
Pfosten aus Stahl.
Pfostenabstand bis 2,00 m.
Pfosten mit Einzelfundament aus Beton, Durchmesser bis
30 cm, Tiefe bis 80 cm.
Ausgebautes Material nach Wahl des AN verwerten.
Menge: 280,000 m
Zuordnung: 128

**01.00.0006 Zaun aufnehmen Wildschutzzaun*Höhe bis 1,00 m*Abstand2,00-3,00m Pfosten in Boden*Material verwert.**
StL-Nr. 22112810111921001
Zaun aufnehmen, einschließlich Verstrebungen.
Wildschutzzaun.
Zaunhöhe bis 1,00 m.
Pfosten 'aus Stahlbeton.'
Pfostenabstand über 2,00 bis 3,00 m.
Pfosten in Boden.
Ausgebautes Material nach Wahl des AN verwerten.
Menge: 230,000 m
Zuordnung: 128

**01.00.0007 Böschungssicherung abbrechen**
Bauliche Anlage abbrechen. Abrechnung nach Fläche der
belegten Böschung der abzubrechenden Anlage.
Anlage Böschungssicherung.
Anlage aus Stahldrahtgeflecht einschließlich seitlicher
Abspannungen, Tragseile und allem Zubehör
(Verbindungsmittel, Krallplatten, Spannseile usw.).
Felsnägel D = 28 mm bündig mit GOK abschneiden.
Nagelabstand = 5,0 m.
Gesamtes Abbruchgut nach Wahl des AN verwerten.
Menge: 1800,000 m2
Zuordnung: 106

**01.00.0008 Einfallschürze abbrechen**
Bauliche Anlage abbrechen.
Anlage Einfallschürze.
Anlage aus Stahldrahtgeflecht einschließlich
rückwärtiger Abspannung, Tragseil, Felsnägel und allem
Zubehör (Verbindungsmittel, Krallplatten, Spannseile
usw.).
Höhe = 1,70 m.
Felsnägel D = 28 mm bündig mit GOK abschneiden.
Nagelabstand = 3,0 m.
Gesamtes Abbruchgut nach Wahl des AN verwerten.
Menge: 30,000 m
Zuordnung: 106

**01.00.0009 Bauliche Anlage abbrechen Stützwand*Mauerwerk Abbruch bis 0,5 m*ges. Abbr. verw.**
StL-Nr. 224106053210101
Bauliche Anlage abbrechen. Anlage nach Unterlagen des
AG. Abrechnung nach Volumen des umbauten Raumes
der abzubrechenden Anlage.
Anlage = Stützwand.
Anlage aus Mauerwerk.
Abbruch bis 0,50 m unter Geländeoberfläche.
Gesamtes Abbruchgut nach Wahl des AN verwerten.
Menge: 60,000 m3
Zuordnung: 106

**01.00.0010 Bauliche Anlage abbrechen Stützwand*Mauerwerk Abbruch bis 0,5 m*ges. Abbr. verw.**
StL-Nr. 224106053210101
Bauliche Anlage abbrechen. Anlage nach Unterlagen des
AG. Abrechnung nach Volumen des umbauten Raumes
der abzubrechenden Anlage.
Anlage = Stützwand.
Anlage aus Mauerwerk.
Abbruch bis 0,50 m unter Geländeoberfläche.
Gesamtes Abbruchgut nach Wahl des AN verwerten.
Menge: 40,000 m3
Zuordnung: 106

**01.00.0011 Bauliche Anlage abbrechen Stützwand*Stahlbeton ges. Abbr. verw.**
StL-Nr. 224106053230001
Bauliche Anlage abbrechen. Anlage nach Unterlagen des
AG. Abrechnung nach Volumen des umbauten Raumes
der abzubrechenden Anlage.
Anlage = Stützwand.
Anlage aus Stahlbeton.
Gesamtes Abbruchgut nach Wahl des AN verwerten.
Menge: 0,750 m3
Zuordnung: 106

**01.00.0012 Geländer abbauen*Stahl H = 1000 mm**
StL-Nr. 2241213039119
Geländer nach Unterlagen des AG abbauen und nach Wahl
des AN verwerten.
Abrechnung nach Länge des Handlaufs zwischen den
Achsen der Endpfosten bzw. Endstäbe.
Geländer 'an Einlauf von Straßendurchlass.'
Baustoff = Stahl.
Höhe des Geländers 1000 mm.
Pfosten 'einschließlich Betonfundament ausbauen.'
Menge: 2,500 m
Zuordnung: 121

**01.00.0013 Ausstattungsobjekt sichern**
Ausstattungsobjekt ausbauen, außerhalb der Baustelle
auf Fläche des AG lagern und nach Abschluss der
Baumaßnahme an neuem Standort wieder einbauen.
Transportentfernung = 7 km.
Erforderliche Erdarbeiten ausführen.
Aushub innerhalb der Baustelle fördern und verteilen.
Objekt = Kilometerstein.
Höhe = 1,5 m.
Durchmesser = 0,5 m
Menge: 1,000 St
Zuordnung: 107

#### Abschnitt 01.01 OBERBODEN

**01.01.0001 Oberboden abtragen*Abtrag ü. 10-30cm Oberb.Verw. AN*Abrechnung Abtrag**
StL-Nr. 224106120092101
Oberboden ggf. einschließlich Vegetationsdecke abtragen. Homogenbereiche nach Unterlagen des AG.
Neigung der Abtragsfläche 'nach Unterlagen des AG,
Querprofile.'
Dicke des Abtrages über 10 bis 30 cm.
Oberboden nach Wahl des AN verwerten.
Abrechnung nach Abtragsprofilen.
Menge: 6080,000 m3
Zuordnung: 106

**01.01.0002 Oberboden abtragen und andecken*Abtr.über 10-30cm alle Flächen*Andeck. ü. 5-15cm Abrechng. Auftrag**
StL-Nr. 22410611309210202
Oberboden ggf. einschließlich Vegetationsdecke abtragen
und profilgerecht wieder andecken einschließlich erforderlicher Zwischenlagerung auf Flächen nach Wahl des
AN. Beschreibung der Homogenbereiche nach Unterlagen
des AG.
Neigung der Abtragsfläche 'bis zu 1:1,5.'
Dicke des Abtrages über 10 bis 30 cm.
Andeckung auf Böschungen, Seitenstreifen, Trennstreifen, Verkehrsinseln.
Dicke der Andeckung über 5 bis 15 cm.
Abrechnung nach Auftragsprofilen.
Menge: 130,000 m3
Zuordnung: 106

**01.01.0003 Oberboden abtragen und andecken*Abtr.über 10-30cm*Andeck. ü.15-25cm Abrechng. Auftrag**
StL-Nr. 22410611309290302
Oberboden ggf. einschließlich Vegetationsdecke abtragen
und profilgerecht wieder andecken einschließlich erforderlicher Zwischenlagerung auf Flächen nach Wahl des
AN. Beschreibung der Homogenbereiche nach Unterlagen
des AG.
Neigung der Abtragsfläche 'bis zu 1:1,5.'
Dicke des Abtrages über 10 bis 30 cm.
Andeckung 'in Mulden und den RRB.'
Dicke der Andeckung über 15 bis 25 cm.
Abrechnung nach Auftragsprofilen.
Menge: 1050,000 m3
Zuordnung: 106

#### Abschnitt 01.02 BODENBEWEGUNG

**01.02.0001 Boden B1 lösen und verwerten**
Boden bzw. Fels aus Abtragsbereichen profilgerecht
lösen, laden und nach Unterlagen des AG verwerten.
Beschreibung der Homogenbereiche nach Unterlagen des
AG. Die Herstellung von Mulden und Gräben wird
gesondert vergütet.
Homogenbereich B1.
Aushub unterhalb des Planums bzw. des Dammauflagers
für Bodenaustausch lösen.
Abrechnung nach Abtragsprofilen.
Transportentfernung = 21 km.
Menge: 2250,000 m3
Zuordnung: 106

**01.02.0002 Boden B2 lösen und verwerten**
Boden bzw. Fels aus Abtragsbereichen profilgerecht
lösen, laden und nach Unterlagen des AG verwerten.
Beschreibung der Homogenbereiche nach Unterlagen des
AG. Die Herstellung von Mulden und Gräben wird
gesondert vergütet.
Homogenbereich B2.
Profilgerecht lösen.
Das Herstellen des Planums wird gesondert vergütet.
Abrechnung nach Abtragsprofilen.
Transportentfernung = 21 km.
Menge: 14250,000 m3
Zuordnung: 106

**01.02.0003 Fels X1 lösen und verwerten**
Boden bzw. Fels aus Abtragsbereichen profilgerecht
lösen, laden und nach Unterlagen des AG verwerten.
Beschreibung der Homogenbereiche nach Unterlagen des
AG. Die Herstellung von Mulden und Gräben wird
gesondert vergütet.
Homogenbereich X1.
Profilgerecht lösen.
Örtliche Vertiefungen im Planum, die beim Felsabtrag
entstehen, mit geeignetem, nicht frostempfindlichem Bo-
den verfüllen.
Das Herstellen des Planums wird gesondert vergütet.
Abrechnung nach Abtragsprofilen.
Transportentfernung = 21 km.
Menge: 28240,000 m3
Zuordnung: 106

**01.02.0004 Fels X2 lösen und verwerten**
Boden bzw. Fels aus Abtragsbereichen profilgerecht
lösen, laden und nach Unterlagen des AG verwerten.
Beschreibung der Homogenbereiche nach Unterlagen des
AG. Die Herstellung von Mulden und Gräben wird
gesondert vergütet.
Homogenbereich X2.
Profilgerecht lösen.
Örtliche Vertiefungen im Planum, die beim Felsabtrag
entstehen, mit geeignetem, nicht frostempfindlichem Bo-
den verfüllen.
Das Herstellen des Planums wird gesondert vergütet.
Abrechnung nach Abtragsprofilen.
Transportentfernung = 21 km.
Menge: 87110,000 m3
Zuordnung: 106

**01.02.0005 Boden bzw. Fels lösen und einbauen*Planum gesondert Abrechng. Auftrag**
StL-Nr. 22410620390000202
Boden bzw. Fels aus Abtragsbereichen profilgerecht
lösen und in den Auftragsbereichen profilgerecht einbauen und verdichten einschließlich ggf. erforderlicher
Wasserzugabe. Beschreibung der Homogenbereiche nach Un-
terlagen des AG. Die Herstellung von Mulden und Gräben
wird gesondert vergütet.
Homogenbereich 'B2.'
Das Herstellen des Planums wird gesondert vergütet.
Abrechnung nach Auftragsprofilen.
Menge: 8920,000 m3
Zuordnung: 106

**01.02.0006 Baustoff für Bodenaustausch einb. Naturgest.0-200mm*Baustoff lösen Abrechng. Auftrag**
StL-Nr. 2241063307301
Baustoff für Bodenaustausch profilgerecht
einbauen und verdichten einschließlich ggf. erforderlicher Wasserzugabe. Boden bzw. Fels lösen und verwerten
wird gesondert vergütet.
Baustoff = gebrochenes Naturgestein der Körnung 0 bis
200 mm.
Baustoff aus Abtragsbereichen profilgerecht lösen.
Abrechnung nach Auftragsprofilen
Menge: 2250,000 m3
Zuordnung: 106

**01.02.0007 Erschwernis durch Felsnägel**
Erschwernis beim Lösen von Boden bzw. Fels durch
Felsnägel.
Vergütet wird der Mehraufwand gegenüber dem Lösen von
Boden bzw. Fels ohne Böschungssicherungselemente.
Die Felsnägel sind im Zuge des Boden- bzw. Felsaushubs
auszubauen, zu separieren und zu entsorgen. Die
Entsorgung wird gesondert vergütet.
Länge Felsnagel bis 5,0 m.
Homogenbereiche B2, X1, X2 und X3.
Menge: 50,000 St
Zuordnung: 112

*Hinweis*
Die OZ gilt für die Entsorgung der ausgebauten und
separierten Felsnägel.
Die Entsorgung von Abbruchgut anderer baulicher Anlagen
wird mit der jeweiligen Abbruchposition vergütet.

**01.02.0008 Nicht gef. Abfall Abbruch entsorg. St.-Bet. 17 01 01*DepV=DKI Anfallstelle*Wahl AN einr. Verbleib elektr.**
StL-Nr. 22480242002081101
Nicht gefährlichen Abbruchabfall nach Unterlagen
des AG laden, zur Entsorgungsanlage befördern und
entsorgen. Abrechnung nach Wiegenachweisen.
Abfall = Beton als Stahlbeton/Spannbeton.
Abfallschlüssel = 17 01 01.
Zuordnungswert DepV = DK I.
Gelösten Abfall an Anfallstelle laden.
Entsorgung nach Wahl des AN. Kosten der
Abfallentsorgung trägt der AN.
Verbleibsdokumentation nach Unterlagen des AG
führen. Dokumentation und Wiegenachweise nach
Abschluss dem AG elektronisch übergeben.
Menge: 24,000 t

**01.02.0009 Abtreppung herstellen*Abrechnung Abtrag**
StL-Nr. 22410623391
Abtreppung nach Unterlagen des AG in geneigter Grundfläche für Anschüttung herstellen, Sohle der Abtreppung
verdichten einschließlich ggf. erforderlicher Wasserzugabe. Boden bzw. Fels in Auftragsbereichen einbauen
und verdichten einschließlich ggf. erforderlicher Wasserzugabe. Beschreibung der Homogenbereiche nach Unterlagen des AG.
Homogenbereich 'A2.'
Abrechnung nach Abtragsprofilen.
Menge: 130,000 m3
Zuordnung: 106

**01.02.0010 Planum herstellen Ev2 = 45 MPa**
StL-Nr. 22410625001
Planum herstellen nach Unterlagen des AG.
Verformungsmodul Ev2 = 45 MPa.
Menge: 19210,600 m2
Zuordnung: 106

*Hinweis*
Das Auf-, Um- und Abbauen sowie das Vorhalten evtl.
notwendiger Gerüste, Hebebühnen, Erdbaurampen und
dergleichen ist einzurechnen.

#### Abschnitt 01.03 BÖSCHUNGSSICHERUNG

**01.03.0001 Felshang übersteigen**
Felshang und Böschungsfläche übersteigen.
Lockeres, leicht lösbares Felsgestein,
absturzgefährdete Felsblöcke und angesammeltes
Felsabbruchgestein gebirgsschonend beräumen.
Arbeitsbereich nach Unterlagen des AG.
Einzelfelsblöcke bis 0,5 m3.
Räumgut nach Angaben des AG vor Ort lagesicher
einbauen.
Menge: 4440,000 m2

**01.03.0002 Einzelblock abwerfen**
Einzelblock im Felshang und der Böschungsfläche
abwerfen. Technische Hilfsmittel sind einzukalkulieren.
Arbeitsbereich nach Unterlagen des AG.
Blockgröße über 0,5 m3 bis 1,0 m3.
Räumgut nach Angaben des AG im Baustellenbereich
lagesicher einbauen.
Menge: 5,000 St

**01.03.0003 Einzelblock abwerfen**
Einzelblock im Felshang und der Böschungsfläche
abwerfen. Technische Hilfsmittel sind einzukalkulieren.
Arbeitsbereich nach Unterlagen des AG.
Blockgröße über 1,0 m3 bis 1,5 m3.
Räumgut nach Angaben des AG im Baustellenbereich
lagesicher einbauen.
Menge: 2,000 St

**01.03.0004 Felsnagel herstellen**
Felsnagel (Hohlstab) herstellen.
Bohrloch im drehinjizierten Bohrverfahren herstellen.
Bohrlochdurchmesser unter Einhaltung der
Mindestmörtelüberdeckung gemäß allgemeinder
Bauaufsichtlicher Zulassung des angebotenen Produkts.
Felsnagel einschließlich verlorener Bohrkrone zentriert
einbauen und mit Zementsuspension gemäß allgemeinder
Bauaufsichtlicher Zulassung und mit hochtourigem
Kolloidalmischer hergestellt bis zum Austritt der
Suspension an der GOK verpressen.
Der Ringraum des Bohrlochs und die Hohlseele des
Felsnagels sind im Endzustand vollständig mit
Zementsuspension bis zur GOK zu verfüllen.
Felsnagel ablängen nach Vorgabe des AG. Überstand über
Mutter nach Vorgabe des AG.
Arbeitsbereich nach Unterlage des AG.
Felsnagel = Hohlstab Da 40 mm / Di 16.
Länge Tragglied über 2,00 m bis 5,00 m.
Bohrtiefe über 1,50 m bis 4,50 m.
Homogenbereich nach Unterlagen des AG.
Felsnagel zur Befestigung des Stahldrahtgeflechts.
Einschließlich Kopfausbildung.
Felsnagel und Kopfausbildung feuerverzinkt gemäß EN ISO
1461.
Menge: 3000,000 m

**01.03.0005 Felsnagel herstellen**
Felsnagel (Hohlstab) herstellen.
Bohrloch im drehinjizierten Bohrverfahren herstellen.
Bohrlochdurchmesser unter Einhaltung der
Mindestmörtelüberdeckung gemäß allgemeinder
Bauaufsichtlicher Zulassung des angebotenen Produkts.
Felsnagel einschließlich verlorener Bohrkrone zentriert
einbauen und mit Zementsuspension gemäß allgemeinder
Bauaufsichtlicher Zulassung und mit hochtourigem
Kolloidalmischer hergestellt bis zum Austritt der
Suspension an der GOK verpressen.
Der Ringraum des Bohrlochs und die Hohlseele des
Felsnagels sind im Endzustand vollständig mit
Zementsuspension bis zur GOK zu verfüllen.
Felsnagel ablängen nach Vorgabe des AG. Überstand über
Mutter nach Vorgabe des AG.
Arbeitsbereich nach Unterlage des AG.
Felsnagel = Hohlstab Da 40 mm / Di 16.
Länge Tragglied über 5,00 m bis 10,00 m.
Bohrtiefe über 4,50 m bis 9,50 m.
Homogenbereich nach Unterlagen des AG.
Felsnagel zur Befestigung des Stahldrahtgeflechts.
Einschließlich Kopfausbildung.
Felsnagel und Kopfausbildung feuerverzinkt gemäß EN ISO
1461.
Menge: 3700,000 m

**01.03.0006 Felsnagel herstellen**
Felsnagel (Hohlstab) herstellen.
Bohrloch im drehinjizierten Bohrverfahren herstellen.
Bohrlochdurchmesser unter Einhaltung der
Mindestmörtelüberdeckung gemäß allgemeinder
Bauaufsichtlicher Zulassung des angebotenen Produkts.
Felsnagel einschließlich verlorener Bohrkrone zentriert
einbauen und mit Zementsuspension gemäß allgemeinder
Bauaufsichtlicher Zulassung und mit hochtourigem
Kolloidalmischer hergestellt bis zum Austritt der
Suspension an der GOK verpressen.
Der Ringraum des Bohrlochs und die Hohlseele des
Felsnagels sind im Endzustand vollständig mit
Zementsuspension bis zur GOK zu verfüllen.
Felsnagel ablängen nach Vorgabe des AG. Überstand über
Mutter nach Vorgabe des AG.
Arbeitsbereich nach Unterlage des AG.
Felsnagel = Hohlstab Da 40 mm / Di 16.
Länge Tragglied über 10,00 m bis 15,00 m.
Bohrtiefe über 9,50 m bis 14,50 m.
Homogenbereich nach Unterlagen des AG.
Felsnagel zur Befestigung des Stahldrahtgeflechts.
Einschließlich Kopfausbildung.
Felsnagel und Kopfausbildung feuerverzinkt gemäß EN ISO
1461.
Menge: 6350,000 m

**01.03.0007 Felsnagel herstellen**
Felsnagel (Vollstab mit Gewinde) herstellen.
Bohrloch im Trockenbohrverfahren herstellen.
Bohrlochdurchmesser unter Einhaltung der
Mindestmörtelüberdeckung gemäß allgemeinder
Bauaufsichtlicher Zulassung des angebotenen Produkts.
Felsnagel mit Abstandhalter und Verpressschlauch
zentriert einbauen und mit Zementsuspension gemäß
allgemeinder Bauaufsichtlicher Zulassung und mit
hochtourigem Kolloidalmischer hergestellt vom
Bohrlochtiefsten bis zum Bohrlochmund verpressen.
Nachverfüllen (drucklos von unten nach oben.
Der Ringraum des Bohrlochs ist im Endzustand
vollständig mit Zementsuspension bis zum Bohrlochmund
zu verfüllen.
Felsnagel ablängen nach Vorgabe des AG. Überstand über
Mutter nach Vorgabe des AG.
Arbeitsbereich nach Unterlage des AG.
Nenndurchmesser = 28 mm.
Länge Tragglied = 3,50 m.
Bohrtiefe = 3,00 m.
Homogenbereich nach Unterlagen des AG.
Felsnagel zur Befestigung des Stahldrahtgeflechts.
Einschließlich Kopfausbildung.
Felsnagel und Kopfausbildung feuerverzinkt gemäß EN ISO
1461.
Menge: 3550,000 m

**01.03.0008 Felsnagel herstellen**
Felsnagel (Vollstab mit Gewinde) herstellen.
Bohrloch im Trockenbohrverfahren herstellen.
Bohrlochdurchmesser unter Einhaltung der
Mindestmörtelüberdeckung gemäß allgemeinder
Bauaufsichtlicher Zulassung des angebotenen Produkts.
Felsnagel mit Abstandhalter und Verpressschlauch
zentriert einbauen und mit Zementsuspension gemäß
allgemeinder Bauaufsichtlicher Zulassung und mit
hochtourigem Kolloidalmischer hergestellt vom
Bohrlochtiefsten bis zum Bohrlochmund verpressen.
Nachverfüllen (drucklos von unten nach oben.
Der Ringraum des Bohrlochs ist im Endzustand
vollständig mit Zementsuspension bis zum Bohrlochmund
zu verfüllen.
Felsnagel ablängen nach Vorgabe des AG. Überstand über
Mutter nach Vorgabe des AG.
Arbeitsbereich nach Unterlage des AG.
Nenndurchmesser = 28 mm.
Länge Tragglied = 3,50 m.
Bohrtiefe = 3,00 m.
Homogenbereich nach Unterlagen des AG.
Felsnagel zur Befestigung des Drahtseils.
Einschließlich Kopfausbildung und Seilführungen.
Felsnagel, Kopfausbildung und Seilführungen
feuerverzinkt gemäß EN ISO 1461.
Menge: 350,000 m

**01.03.0009 Felsnagel herstellen**
Felsnagel (Vollstab mit Gewinde) herstellen.
Bohrloch im Trockenbohrverfahren herstellen.
Bohrlochdurchmesser unter Einhaltung der
Mindestmörtelüberdeckung gemäß allgemeinder
Bauaufsichtlicher Zulassung des angebotenen Produkts.
Felsnagel mit Abstandhalter und Verpressschlauch
zentriert einbauen und mit Zementsuspension gemäß
allgemeinder Bauaufsichtlicher Zulassung und mit
hochtourigem Kolloidalmischer hergestellt vom
Bohrlochtiefsten bis zum Bohrlochmund verpressen.
Nachverfüllen (drucklos von unten nach oben.
Der Ringraum des Bohrlochs ist im Endzustand
vollständig mit Zementsuspension bis zum Bohrlochmund
zu verfüllen.
Felsnagel ablängen nach Vorgabe des AG. Überstand über
Mutter nach Vorgabe des AG.
Arbeitsbereich nach Unterlage des AG.
Nenndurchmesser = 28 mm.
Länge Tragglied = 3,00 m.
Bohrtiefe = 2,00 m.
Homogenbereich nach Unterlagen des AG.
Felsnagel zur Befestigung der Einfallschürze mit
talseitiger Neigung von ca. 10° gegen die Vertikale.
Einschließlich Kopfausbildung und Seilführungen.
Felsnagel, Kopfausbildung und Seilführungen
feuerverzinkt gemäß EN ISO 1461.
Menge: 400,000 m

**01.03.0010 Mehrverbrauch Zement (Zul.)**
Vergütet wird der über die einzukalkulierende Menge
hinausgehende Mehrverbrauch an Zement zum Verfüllen der
Bohrlöcher mit Zementsuspension. Das Wasser zum
Herstellen der Suspension ist einzukalkulieren. Die OZ
gilt bei allen Positionen, die zum Verfüllen der
Bohrlöcher vorgesehen sind.
Menge: 300,000 t

**01.03.0011 Erosionsschutzmatte verlegen Neigung 1:1,5-1:1*Kokos Überlappung 10 cm**
StL-Nr. 22110755014099199
Erosionsschutzmatte auf Böschungen, in Mulden oder
Gräben nach Unterlagen des AG verlegen. Matte in ungespanntem Zustand auslegen. Abgerechnet wird die abgedeckte Fläche.
Neigung der Böschung über 1:1,5 bis 1:1.
Matte aus Kokos.
Gewicht '350 g/m2.'
Oberen Rand '20 cm eingraben.'
Überlappung der Bahnen ca. 10 cm.
Sichern 'inkl. Sicherungsmaterialien nach
Herstellerangaben.'
Anzahl  'nach Herstellerangaben.'
Menge: 3920,000 m2
Zuordnung: 107

**01.03.0012 Drahtgeflecht einbauen**
Drahtgeflecht liefern und einbauen inkl. allem Zubehör
(Verbindungsklipps, usw.), insbesondere
Verbindungsmittel, usw..
Verlegen des Geflechts auf die Böschung.
Geflechtverbindungen vertikal und horizontal mit
Verbindungsklipps.
Befestigung an den Nagelköpfen und Vorspannen des
Stahldrahtgeflechtes.
Leichtes Eingraben und Überdecken der Geflechtsränder.
Überlappungsverluste aus geometrischen Bedingungen.
Überlappung = zwei Maschen.
Drahtgeflecht bestehend aus hochfestem Stahldraht.
Drahtdurchmesser = 3,0 mm.
Zugfestigkeit Stahldraht > 1770 N/mm2.
Zugfestigkeit des Geflechts > 150 kN/m.
Max. Dehnung bei max. Zugkraft 6,5%.
Mit P33/P66 Krallplatte.
Durchstanzwiderstand des Geflechts > 180 kN.
Tragwiderstand des Geflechts gegen Abscheren in
Nagelrichtung am bergseitigen Krallplattenrand > 90 kN.
Tragwiderstand Geflecht auf punktuelle,
böschungsparallele Zugkraft > 30 kN.
Biegewiderstand der Krallplatte > 2,5 kNm.
Ankerplattengröße > 0,3 m (Länge).
Nachträgliches Bohren bis 90 mm muss beschädigungsfrei
möglich sein.
Korrosionsschutz Geflecht = 150 g/m2 mit Zn95/Al5.
Korrosionsschutz Krallplatte > 400 g/m2, feuerverzinkt.
Kossosionsschutz der Verbindungsmittel muss der
gleichen Qualität wie derjenigen des Geflechts
entsprechen.
Der "sichtbare" Anteil des Geflechts bezüglich der
abgedeckten Oberfläche darf max. 10% betragen.
Gewicht Geflecht  2,0 kg/m2.
Zusatzarbeiten wie schneiden des Stahlgeflechtes und
Fixierung der Drahtenden bzw. schneiden der Geflechte
mit Fixierung der Drahtenden in der Schnittkante nach
Angabe des Herstellers inkl. Klemmen, Hilfsmittel sind
in die Position einzukalkulieren und werden nicht
gesondert vergütet.
Menge: 8900,000 m2

**01.03.0013 Systemkrallplatten einbauen**
Krallplatten für Kombinationsgeflecht einbauen.
Systemkrallplatten P33, feuerverzinkt mit zwei Krallen
mind. 20 mm tief.
Plattenbreite > 30 cm.
Plattenstärke > 7 mm.
Lochinnendurchmesser über 40 mm bis 50 mm.
Menge: 3000,000 St

**01.03.0014 Randseil einbauen**
Randseil ablängen, schneiden und einbauen.
Verbinden der Drahtgeflechte mit den Randseilen mittels
Pressklauen herstellen.
Befestigung an den Felsnägeln.
Für die Schlaufenbildung muss eine Zugabe von ca. 1,5 m
pro Schlaufe berücksichtigt werden.
Stahldrahtseile Volstahl, Zn/Al-Verzinkung, Litzenseil.
Durchmesser = 12 mm.
Mindestbruchkraft = 91 kN gesamte Seillänge.
Menge: 2200,000 m

**01.03.0015 Drahtseilklemmen einbauen**
Drahtseilklemmen gemäß DIN 1142 (DIN EN 13411-5),
feuerverzinkt einbauen.
Montage an Randseilen.
Mit vorgeschriebenem Drehmoment verschrauben (4
Klemmen/Schlaufe).
Nenngröße = NG 12.
Menge: 670,000 St

**01.03.0016 Einfallschürze herstellen**
Einfallschürze als leichten Fangzaun mit 1,0 m Höhe
herstellen.
Talseitige Neigung ca. 10° gegen die Vertikale.
Steherabstand = 3,0 m.
Oberes Tragseil entsprechend OZ .. einbauen. Tragseil
wird nicht gesondert vergütet.
Feindrahtgeflecht bestehend aus hochfestem Stahldraht.
Drahtdurchmesser = 2 mm.
Zugfestigkeit Stahldraht > 1770 N/mm2.
Maschenweite < 50 mm.
Befestigung mit rostfreien Pressklauen am
Primärgeflecht mit mind. je einer Verbindung in jeder
3. Masche des Feingeflechtes im Bereich des
Mittelseiles sowie im Bereich des Bodenseiles
des Abrollschutzzaunes.
Einschließlich Schleppnetz bis maximal 1,0 m und
Überlappung der Netzbahn untereinander. Das Schleppnetz
wird mit Kreuznägeln fixiert.
Die Abspannung des oberen Tragseiles erfolgt in
Abständen über 25 m bis 30 m Lauflänge, sowie seitlich
über Felsnägel. Einbau der Felsnägel wird gesondert
vergütet.
Menge: 400,000 m

**01.03.0017 Nagelprüfungen**
Durchführung und Auswertung von Probebelastungen gemäß
Zulassungsbescheid.
Menge: 90,000 St

**01.03.0018 Probenägel verpressen**
Verpressung der Probenägel nach der Prüfung mit
Zementsuspension (w/z kleiner/gleich 0,45).
Zementverbrauch bis 28 kg pro m Ankerlänge.
Arbeiten komplett einschließlich aller notwendiger
Geräte, Gerüste, Hebewerkzeuge und der notwenidgen
Umstellarbeiten.
Menge: 90,000 St

### Bereich 02 ENTWÄSSERUNG

#### Abschnitt 02.00 ABBRUCH

**02.00.0001 Schacht ausbauen DU bis 1,00 m*Betonfertigteile Tiefe 1,25-2,00 m*Ausbau verwerten**
StL-Nr. 224110404112001
Freigelegten Schacht einschließlich Abdeckung vollständig ausbauen. Aufbruch von Straßenbefestigungen und das
Ausbauen von Rohrleitungen wird gesondert vergütet.
Runder Schacht, DN/ID bis 1,00 m.
Schacht aus Betonfertigteilen.
Ausbautiefe ab OK Abdeckung über 1,25 bis 2,00 m.
Sämtliche Ausbaustoffe verwerten nach Wahl des AN.
Menge: 3,000 St
Zuordnung: 110

**02.00.0002 Baugrube herstellen freizul. Bauwerk*Tiefe >1,25-1,75m**
StL-Nr. 224108107082090
Baugrube nach Unterlagen des AG herstellen.
Beschreibung der Homogenbereiche nach Unterlagen des
AG. Verbau wird gesondert vergütet.
Baugrube für freizulegendes Bauwerk.
Baugrubentiefe über 1,25 bis 1,75 m.
Aushub 'seitlich lagern und zum Verfüllen verwenden.'
Menge: 4,000 m3
Zuordnung: 108

**02.00.0003 Schacht ausbauen DU bis 1,00 m*Betonfertigteile T ü. 2,00-3,00 m*Ausbau verwerten**
StL-Nr. 224110404113001
Freigelegten Schacht einschließlich Abdeckung vollständig ausbauen. Aufbruch von Straßenbefestigungen und das
Ausbauen von Rohrleitungen wird gesondert vergütet.
Runder Schacht, DN/ID bis 1,00 m.
Schacht aus Betonfertigteilen.
Ausbautiefe ab OK Abdeckung über 2,00 bis 3,00 m.
Sämtliche Ausbaustoffe verwerten nach Wahl des AN.
Menge: 3,000 St
Zuordnung: 110

**02.00.0004 Baugrube herstellen freizul. Bauwerk*Tiefe >1,75-3,00m**
StL-Nr. 224108107083090
Baugrube nach Unterlagen des AG herstellen.
Beschreibung der Homogenbereiche nach Unterlagen des
AG. Verbau wird gesondert vergütet.
Baugrube für freizulegendes Bauwerk.
Baugrubentiefe über 1,75 bis 3,00 m.
Aushub 'seitlich lagern und zum Verfüllen verwenden.'
Menge: 6,000 m3
Zuordnung: 108

**02.00.0005 Bauliche Anlage abbrechen*Mauerw.Stahlbeton Abbruch bis 0,5 m*Anl. freil./verd. ges. Abbr. verw.**
StL-Nr. 224106053950111
Bauliche Anlage abbrechen. Anlage nach Unterlagen des
AG. Abrechnung nach Volumen des umbauten Raumes
der abzubrechenden Anlage.
Anlage '= Einlauf für Straßendurchlass DL4+921.
Durchlassrohr DN 500/750 nicht beschädigen.'
Anlage aus Mauerwerk und Stahlbeton.
Abbruch bis 0,50 m unter Geländeoberfläche.
Bauliche Anlage freilegen. Baugrube nach Abbruch mit
Boden verfüllen und verdichten. Boden aus Abtragsbereichen profilgerecht lösen.
Gesamtes Abbruchgut nach Wahl des AN verwerten.
Menge: 2,000 m3
Zuordnung: 106

**02.00.0006 Bauliche Anlage abbrechen*Mauerw.Stahlbeton Abbruch bis 0,5 m*Anl. freil./verd. ges. Abbr. verw.**
StL-Nr. 224106053950111
Bauliche Anlage abbrechen. Anlage nach Unterlagen des
AG. Abrechnung nach Volumen des umbauten Raumes
der abzubrechenden Anlage.
Anlage '= Einlauf für Straßendurchlass DL4+989.
Durchlassrohr DN 500/750 nicht beschädigen.'
Anlage aus Mauerwerk und Stahlbeton.
Abbruch bis 0,50 m unter Geländeoberfläche.
Bauliche Anlage freilegen. Baugrube nach Abbruch mit
Boden verfüllen und verdichten. Boden aus Abtragsbereichen profilgerecht lösen.
Gesamtes Abbruchgut nach Wahl des AN verwerten.
Menge: 1,800 m3
Zuordnung: 106

**02.00.0007 Bauliche Anlage abbrechen*Stahlbeton Abbruch bis 0,5 m*Anl. freil./verd. ges. Abbr. verw.**
StL-Nr. 224106053930111
Bauliche Anlage abbrechen. Anlage nach Unterlagen des
AG. Abrechnung nach Volumen des umbauten Raumes
der abzubrechenden Anlage.
Anlage '= Drosselbauwerk einschließlich
Gitterrostabdeckungen, Schieber, Steigeisen und
Grobrechen aus Stahl.'
Anlage aus Stahlbeton.
Abbruch bis 0,50 m unter Geländeoberfläche.
Bauliche Anlage freilegen. Baugrube nach Abbruch mit
Boden verfüllen und verdichten. Boden aus Abtragsbereichen profilgerecht lösen.
Gesamtes Abbruchgut nach Wahl des AN verwerten.
Menge: 5,750 m3
Zuordnung: 106

**02.00.0008 Entwässerungsrohrleitung abbrechen Rohr DN ü.250-500*Stahlbeton-Rohr Tiefe bis 1,25 m*Ausb. verwerten**
StL-Nr. 224110305220101
Entwässerungsrohrleitung abbrechen. Entwässerungsrohrleitung liegt bis Oberkante Rohr frei. Erdarbeiten in
der verbliebenen Leitungszone ausführen. Offene Wasserhaltung bis zu einer Pumpenleistung von 10 m3 Fördermenge und 5,00 m Förderhöhe je Stunde und Haltung ausführen. Das Ausbauen von Schächten wird gesondert vergütet.
Rohr DN/ID über 250 bis 500.
Rohr aus Stahlbeton.
Fließsohlentiefe bis 1,25 m.
Ausbaustoffe nach Wahl des AN verwerten.
Menge: 11,000 m
Zuordnung: 110

**02.00.0009 Entwässerungsrohrleitung abbrechen Rohr DN ü.250-500*Stahlbeton-Rohr Tiefe ü.1,25-1,75*Ausb. verwerten**
StL-Nr. 224110305220201
Entwässerungsrohrleitung abbrechen. Entwässerungsrohrleitung liegt bis Oberkante Rohr frei. Erdarbeiten in
der verbliebenen Leitungszone ausführen. Offene Wasserhaltung bis zu einer Pumpenleistung von 10 m3 Fördermenge und 5,00 m Förderhöhe je Stunde und Haltung ausführen. Das Ausbauen von Schächten wird gesondert vergütet.
Rohr DN/ID über 250 bis 500.
Rohr aus Stahlbeton.
Fließsohlentiefe über 1,25 bis 1,75 m.
Ausbaustoffe nach Wahl des AN verwerten.
Menge: 4,000 m
Zuordnung: 110

**02.00.0010 Entwässerungsrohrleitung abbrechen Rohr DN ü.250-500*Stahlbeton-Rohr*Ausb. verwerten**
StL-Nr. 224110305220901
Entwässerungsrohrleitung abbrechen. Entwässerungsrohrleitung liegt bis Oberkante Rohr frei. Erdarbeiten in
der verbliebenen Leitungszone ausführen. Offene Wasserhaltung bis zu einer Pumpenleistung von 10 m3 Fördermenge und 5,00 m Förderhöhe je Stunde und Haltung ausführen. Das Ausbauen von Schächten wird gesondert vergütet.
Rohr DN/ID über 250 bis 500.
Rohr aus Stahlbeton.
Fließsohlentiefe 'über 1,75 bis 3,00 m.'
Ausbaustoffe nach Wahl des AN verwerten.
Menge: 24,000 m
Zuordnung: 110

**02.00.0011 Entwässerungsrohrleitung verfüllen. DN ü. 250 - 500*FließBn.m.Quellz.**
StL-Nr. 224110307310000
Entwässerungsrohrleitung verfüllen. Rohrleitung an den
Enden abdichten.
Rohr DN/ID über 250 bis 500.
Baustoff = fließfähiger Beton mit Quellzusatz.
Menge: 50,000 m
Zuordnung: 110

**02.00.0012 Entwässerungsrohrleitung verfüllen.*FließBn.m.Quellz.**
StL-Nr. 224110307910000
Entwässerungsrohrleitung verfüllen. Rohrleitung an den
Enden abdichten.
Rohr DN/ID '600.'
Baustoff = fließfähiger Beton mit Quellzusatz.
Menge: 25,000 m
Zuordnung: 110

#### Abschnitt 02.01 ROHRLEITUNGEN

**02.01.0001 Sickerrohrltg. herst.m.Erdarbeiten Rohr DN 150*Teilsickerrohr PE-HD-Rohr,Typ R2*Tiefe bis 0,50 m Naturgest. 0/32*Boden Unterl. AG Aushub entfernen**
StL-Nr. 22411023132115220
Sickerrohrleitung herstellen, Erdarbeiten ausführen.
Offene Wasserhaltung bis zu einer Pumpenleistung von
10 m3 Fördermenge und 5,00 m Förderhöhe je Stunde und
Haltung ausführen. Die Grabensohle als Sickerraumsohle
ausbilden. Restlichen Grabenraum mit Filtermaterial
verfüllen und verdichten. Schächte und Anschlüsse an Schächte
werden gesondert vergütet.
Rohr DN/ID 150.
Teilsickerrohr (LP).
Rohr aus PE-HD Typ R 2 (innen glatt, außen gewellt).
Grabentiefe bis 0,50 m.
Filter aus gebrochenem Naturgestein 0/32.
Homogenbereich nach Unterlagen des AG.
Aushub nach Wahl des AN verwerten.
Menge: 1700,000 m
Zuordnung: 110

**02.01.0002 Kunststoffsch. Anschl. herst.(Zul.)**
StL-Nr. 22411025199
Kunststoffrohrleitung an Kunststoffschacht anschließen,
Anschluss dichten. Vergütet wird der Mehraufwand für
das Herstellen des Anschlusses einschließlich Pass- und
Reduzierstücke gegenüber der bis zur Innenfläche des
Schachtes durchgemessenen Rohrleitung.
Rohrleitung DN/ID '150, Rohr aus PE-HD Typ R 2 (innen
glatt, außen gewellt).'
Menge: 47,000 St
Zuordnung: 110

**02.01.0003 Schachtanschluss herstellen (Zul.) Rohr DN 150 Betonfertigteile*Muffe+Gelenk**
StL-Nr. 224110362039102
Rohrleitung an Schacht anschließen, Anschluss abdichten. Vergütet wird der Mehraufwand für das Herstellen
des Anschlusses einschließlich Passstücke gegenüber der
bis zur Innenfläche des Schachtes durchgemessenen Rohrleitung.
Rohrleitung DN/ID 150.
Rohr aus 'PE-HD Typ R 2 (innen glatt, außen gewellt).'
Schacht aus Betonfertigteilen.
Anschluss mit werksseitig eingebauter Muffe und Ge-
lenkstück.
Menge: 15,000 St
Zuordnung: 110

**02.01.0004 Auslaufstück herstellen (Zul.)**
Auslaufstück mit Froschklappe herstellen. Vergütet wird
der Mehraufwand gegenüber der bis zur unteren
Vorderkante des Auslaufstückes durchgemessenen
Rohrleitung.
Rohr DN/ID 150.
Rohr aus PE-HD Typ R 2 (innen glatt, außen gewellt).
Froschklappe aus Kunststoff PVC-hart.
Menge: 1,000 St
Zuordnung: 110

**02.01.0005 Anschlussleitung herstellen Rohr DN 150*PE-HD-Rohr Rohrverb.Wahl AN*Bettung Typ 1 Tiefe bis 1,25 m*Überdeckg.bis 1 m**
StL-Nr. 22411031521111100
Anschlussleitung zum Schacht bzw. zur Sammelrohrleitung
nach statischen und konstruktiven Erfordernissen herstellen. Anschluss an Schacht bzw. Sammelrohrleitung
sowie Formstücke werden gesondert vergütet.
Rohr DN/ID 150.
Rohr aus PE-HD.
Rohrverbindung nach Wahl des AN.
Bettung nach DIN EN 1610, Typ 1 herstellen. Boden für
Leitungszone liefern und einbauen.
Fließsohlentiefe bis 1,25 m.
Überdeckungshöhe bis 1,00 m.
Menge: 7,000 m
Zuordnung: 110

**02.01.0006 Schachtanschluss herstellen (Zul.) Rohr DN 150*Kunststoff-Rohr Kunststoff*Muffe+Gelenk**
StL-Nr. 224110362034402
Rohrleitung an Schacht anschließen, Anschluss abdichten. Vergütet wird der Mehraufwand für das Herstellen
des Anschlusses einschließlich Passstücke gegenüber der
bis zur Innenfläche des Schachtes durchgemessenen Rohrleitung.
Rohrleitung DN/ID 150.
Rohr aus Kunststoff.
Schacht aus Kunststoff.
Anschluss mit werksseitig eingebauter Muffe und Ge-
lenkstück.
Menge: 13,000 St
Zuordnung: 110

**02.01.0007 Schachtanschluss herstellen (Zul.) Rohr DN 150*Kunststoff-Rohr Betonfertigteile*Muffe+Gelenk**
StL-Nr. 224110362034102
Rohrleitung an Schacht anschließen, Anschluss abdichten. Vergütet wird der Mehraufwand für das Herstellen
des Anschlusses einschließlich Passstücke gegenüber der
bis zur Innenfläche des Schachtes durchgemessenen Rohrleitung.
Rohrleitung DN/ID 150.
Rohr aus Kunststoff.
Schacht aus Betonfertigteilen.
Anschluss mit werksseitig eingebauter Muffe und Ge-
lenkstück.
Menge: 13,000 St
Zuordnung: 110

**02.01.0008 Betonrohrltg. herst. m. Erdarbeit. DN 300 Stb K*Bettung Typ 1 Tiefe bis 1,50 m*Überdeckg.0,5-1m Homogenb.,verf.**
StL-Nr. 22411035417111040
Entwässerungsrohrleitung aus Betonrohren nach statischen und konstruktiven Erfordernissen herstellen.
Rohrverbindung mittels Muffe mit fest integrierter
Dichtung aus Elastomeren. Erdarbeiten ausführen. Erforderlichen Verbau herstellen. Offene Wasserhaltung bis
zu einer Pumpenleistung von 10 m3 Fördermenge und
5,00 m Förderhöhe je Stunde und Haltung ausführen.
Schächte und Anschlüsse an Schächte sowie Formstücke
werden gesondert vergütet.
Rohr DN/ID 300 aus Stahlbeton, Form K.
Bettung nach DIN EN 1610, Typ 1 herstellen. Boden für
Leitungszone liefern und einbauen.
Fließsohlentiefe bis 1,50 m.
Überdeckungshöhe 0,50 bis 1,00 m.
Homogenbereich nach Unterlagen des AG. Aushub seitlich
lagern und zum Verfüllen verwenden. Überschüssigen Aushub nach Wahl des AN verwerten.
Menge: 510,000 m
Zuordnung: 110

**02.01.0009 Schachtanschluss herstellen (Zul.) Rohr DN 300*Stahlbeton-Rohr Betonfertigteile*Muffe+Gelenk**
StL-Nr. 224110362062102
Rohrleitung an Schacht anschließen, Anschluss abdichten. Vergütet wird der Mehraufwand für das Herstellen
des Anschlusses einschließlich Passstücke gegenüber der
bis zur Innenfläche des Schachtes durchgemessenen Rohrleitung.
Rohrleitung DN/ID 300.
Rohr aus Stahlbeton.
Schacht aus Betonfertigteilen.
Anschluss mit werksseitig eingebauter Muffe und Ge-
lenkstück.
Menge: 24,000 St
Zuordnung: 110

**02.01.0010 Böschungsstück einbauen (Zul.) Rohr DN 300*Stahlbeton-Rohr Anlauf 1 zu 1,5**
StL-Nr. 2241103740122
Böschungsstück einbauen. Vergütet wird der Mehraufwand
gegenüber der bis zur unteren Vorderkante des
Böschungsstückes durchgemessenen Rohrleitung.
Rohr DN/ID 300.
Rohr aus Stahlbeton.
Neigung des Anlaufs 1 zu 1,5.
Menge: 2,000 St
Zuordnung: 110

**02.01.0011 Betonrohrltg. herst. m. Erdarbeit. DN 400 Stb K*Bettung Typ 1 Tiefe bis 1,50 m*Überdeckg.0,5-1m LM 1, Statik*Homogenb.,verf.**
StL-Nr. 22411035418111340
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe bis 1,50 m.
Überdeckungshöhe 0,50 bis 1,00 m.
Straßenverkehrslast = LM 1 nach DIN EN 1991-2. Statische Berechnung aufstellen und liefern.
Homogenbereich nach Unterlagen des AG. Aushub seitlich
lagern und zum Verfüllen verwenden. Überschüssigen Aushub nach Wahl des AN verwerten.
Menge: 5,000 m
Zuordnung: 110

**02.01.0012 Betonrohrltg. herst. m. Erdarbeit. DN 400 Stb K*Bettung Typ 1 T ü. 1,50-1,75 m*Überdeckg. 1-2 m LM 1, Statik*Homogenb.,verf.**
StL-Nr. 22411035418122340
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe über 1,50 bis 1,75 m.
Überdeckungshöhe über 1,00 bis 2,00 m.
Straßenverkehrslast = LM 1 nach DIN EN 1991-2. Statische Berechnung aufstellen und liefern.
Homogenbereich nach Unterlagen des AG. Aushub seitlich
lagern und zum Verfüllen verwenden. Überschüssigen Aushub nach Wahl des AN verwerten.
Menge: 18,000 m
Zuordnung: 110

**02.01.0013 Betonrohrltg. herst. m. Erdarbeit. DN 400 Stb K*Bettung Typ 1*Überdeckg. 1-2 m LM 1, Statik*Homogenb.,verf.**
StL-Nr. 22411035418192340
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe 'über 1,75 bis 2,50 m.'
Überdeckungshöhe über 1,00 bis 2,00 m.
Straßenverkehrslast = LM 1 nach DIN EN 1991-2. Statische Berechnung aufstellen und liefern.
Homogenbereich nach Unterlagen des AG. Aushub seitlich
lagern und zum Verfüllen verwenden. Überschüssigen Aushub nach Wahl des AN verwerten.
Menge: 28,000 m
Zuordnung: 110

**02.01.0014 Schachtanschluss herstellen (Zul.) Rohr DN 400*Stahlbeton-Rohr Betonfertigteile*Muffe+Gelenk**
StL-Nr. 224110362082102
Rohrleitung an Schacht anschließen, Anschluss abdichten. Vergütet wird der Mehraufwand für das Herstellen
des Anschlusses einschließlich Passstücke gegenüber der
bis zur Innenfläche des Schachtes durchgemessenen Rohrleitung.
Rohrleitung DN/ID 400.
Rohr aus Stahlbeton.
Schacht aus Betonfertigteilen.
Anschluss mit werksseitig eingebauter Muffe und Ge-
lenkstück.
Menge: 4,000 St
Zuordnung: 110

**02.01.0015 Betonrohrltg. herst. m. Erdarbeit. DN 500 Stb K*Bettung Typ 1 Tiefe bis 1,50 m*Überdeckg.0,5-1m LM 1, Statik*Homogenb.,verf.**
StL-Nr. 22411035419111340
Entwässerungsrohrleitung aus Betonrohren nach statischen und konstruktiven Erfordernissen herstellen.
Rohrverbindung mittels Muffe mit fest integrierter
Dichtung aus Elastomeren. Erdarbeiten ausführen. Erforderlichen Verbau herstellen. Offene Wasserhaltung bis
zu einer Pumpenleistung von 10 m3 Fördermenge und
5,00 m Förderhöhe je Stunde und Haltung ausführen.
Schächte und Anschlüsse an Schächte sowie Formstücke
werden gesondert vergütet.
Rohr DN/ID 500 aus Stahlbeton, Form K.
Bettung nach DIN EN 1610, Typ 1 herstellen. Boden für
Leitungszone liefern und einbauen.
Fließsohlentiefe bis 1,50 m.
Überdeckungshöhe 0,50 bis 1,00 m.
Straßenverkehrslast = LM 1 nach DIN EN 1991-2. Statische Berechnung aufstellen und liefern.
Homogenbereich nach Unterlagen des AG. Aushub seitlich
lagern und zum Verfüllen verwenden. Überschüssigen Aushub nach Wahl des AN verwerten.
Menge: 55,000 m
Zuordnung: 110

**02.01.0016 Betonrohrltg. herst. m. Erdarbeit. DN 500 Stb K*Bettung Typ 1 T ü. 1,50-1,75 m*Überdeckg. 1-2 m LM 1, Statik*Homogenb.,verf.**
StL-Nr. 22411035419122340
Entwässerungsrohrleitung aus Betonrohren nach statischen und konstruktiven Erfordernissen herstellen.
Rohrverbindung mittels Muffe mit fest integrierter
Dichtung aus Elastomeren. Erdarbeiten ausführen. Erforderlichen Verbau herstellen. Offene Wasserhaltung bis
zu einer Pumpenleistung von 10 m3 Fördermenge und
5,00 m Förderhöhe je Stunde und Haltung ausführen.
Schächte und Anschlüsse an Schächte sowie Formstücke
werden gesondert vergütet.
Rohr DN/ID 500 aus Stahlbeton, Form K.
Bettung nach DIN EN 1610, Typ 1 herstellen. Boden für
Leitungszone liefern und einbauen.
Fließsohlentiefe über 1,50 bis 1,75 m.
Überdeckungshöhe über 1,00 bis 2,00 m.
Straßenverkehrslast = LM 1 nach DIN EN 1991-2. Statische Berechnung aufstellen und liefern.
Homogenbereich nach Unterlagen des AG. Aushub seitlich
lagern und zum Verfüllen verwenden. Überschüssigen Aushub nach Wahl des AN verwerten.
Menge: 3,500 m
Zuordnung: 110

**02.01.0017 Betonrohrltg. herst. m. Erdarbeit. DN 500 Stb K*Bettung Typ 1*Überdeckg. 1-2 m LM 1, Statik*Homogenb.,verf.**
StL-Nr. 22411035419192340
Entwässerungsrohrleitung aus Betonrohren nach statischen und konstruktiven Erfordernissen herstellen.
Rohrverbindung mittels Muffe mit fest integrierter
Dichtung aus Elastomeren. Erdarbeiten ausführen. Erforderlichen Verbau herstellen. Offene Wasserhaltung bis
zu einer Pumpenleistung von 10 m3 Fördermenge und
5,00 m Förderhöhe je Stunde und Haltung ausführen.
Schächte und Anschlüsse an Schächte sowie Formstücke
werden gesondert vergütet.
Rohr DN/ID 500 aus Stahlbeton, Form K.
Bettung nach DIN EN 1610, Typ 1 herstellen. Boden für
Leitungszone liefern und einbauen.
Fließsohlentiefe 'über 1,75 bis 2,50 m.'
Überdeckungshöhe über 1,00 bis 2,00 m.
Straßenverkehrslast = LM 1 nach DIN EN 1991-2. Statische Berechnung aufstellen und liefern.
Homogenbereich nach Unterlagen des AG. Aushub seitlich
lagern und zum Verfüllen verwenden. Überschüssigen Aushub nach Wahl des AN verwerten.
Menge: 15,000 m
Zuordnung: 110

**02.01.0018 Schachtanschluss herstellen (Zul.) Rohr DN 500*Stahlbeton-Rohr Betonfertigteile*Muffe+Gelenk**
StL-Nr. 224110362092102
Rohrleitung an Schacht anschließen, Anschluss abdichten. Vergütet wird der Mehraufwand für das Herstellen
des Anschlusses einschließlich Passstücke gegenüber der
bis zur Innenfläche des Schachtes durchgemessenen Rohrleitung.
Rohrleitung DN/ID 500.
Rohr aus Stahlbeton.
Schacht aus Betonfertigteilen.
Anschluss mit werksseitig eingebauter Muffe und Ge-
lenkstück.
Menge: 6,000 St
Zuordnung: 110

**02.01.0019 Böschungsstück einbauen (Zul.) Rohr DN 500*Stahlbeton-Rohr Anlauf 1 zu 1,5**
StL-Nr. 2241103740322
Böschungsstück einbauen. Vergütet wird der Mehraufwand
gegenüber der bis zur unteren Vorderkante des
Böschungsstückes durchgemessenen Rohrleitung.
Rohr DN/ID 500.
Rohr aus Stahlbeton.
Neigung des Anlaufs 1 zu 1,5.
Menge: 1,000 St
Zuordnung: 110

**02.01.0020 Betonrohrltg. herst. m. Erdarbeit. DN 600 Stb K*Bettung Typ 1*Überdeckg. 1-2 m LM 1, Statik*Homogenb.,verf.**
StL-Nr. 22411035420192340
Entwässerungsrohrleitung aus Betonrohren nach statischen und konstruktiven Erfordernissen herstellen.
Rohrverbindung mittels Muffe mit fest integrierter
Dichtung aus Elastomeren. Erdarbeiten ausführen. Erforderlichen Verbau herstellen. Offene Wasserhaltung bis
zu einer Pumpenleistung von 10 m3 Fördermenge und
5,00 m Förderhöhe je Stunde und Haltung ausführen.
Schächte und Anschlüsse an Schächte sowie Formstücke
werden gesondert vergütet.
Rohr DN/ID 600 aus Stahlbeton, Form K.
Bettung nach DIN EN 1610, Typ 1 herstellen. Boden für
Leitungszone liefern und einbauen.
Fließsohlentiefe 'über 1,75 bis 2,50 m.'
Überdeckungshöhe über 1,00 bis 2,00 m.
Straßenverkehrslast = LM 1 nach DIN EN 1991-2. Statische Berechnung aufstellen und liefern.
Homogenbereich nach Unterlagen des AG. Aushub seitlich
lagern und zum Verfüllen verwenden. Überschüssigen Aushub nach Wahl des AN verwerten.
Menge: 540,000 m
Zuordnung: 110

**02.01.0021 Schachtanschluss herstellen (Zul.) Rohr DN 600*Stahlbeton-Rohr Betonfertigteile*Muffe+Gelenk**
StL-Nr. 224110362102102
Rohrleitung an Schacht anschließen, Anschluss abdichten. Vergütet wird der Mehraufwand für das Herstellen
des Anschlusses einschließlich Passstücke gegenüber der
bis zur Innenfläche des Schachtes durchgemessenen Rohrleitung.
Rohrleitung DN/ID 600.
Rohr aus Stahlbeton.
Schacht aus Betonfertigteilen.
Anschluss mit werksseitig eingebauter Muffe und Ge-
lenkstück.
Menge: 28,000 St
Zuordnung: 110

**02.01.0022 Böschungsstück einbauen (Zul.) Rohr DN 600*Stahlbeton-Rohr Anlauf 1 zu 1,5**
StL-Nr. 2241103740422
Böschungsstück einbauen. Vergütet wird der Mehraufwand
gegenüber der bis zur unteren Vorderkante des
Böschungsstückes durchgemessenen Rohrleitung.
Rohr DN/ID 600.
Rohr aus Stahlbeton.
Neigung des Anlaufs 1 zu 1,5.
Menge: 1,000 St
Zuordnung: 110

**02.01.0023 Betonrohrltg. herst. m. Erdarbeit. DN 700 Stb K*Bettung Typ 1 Tiefe bis 1,50 m*Überdeckg.0,5-1m LM 1, Statik*Homogenb.,verf.**
StL-Nr. 22411035421111340
Entwässerungsrohrleitung aus Betonrohren nach statischen und konstruktiven Erfordernissen herstellen.
Rohrverbindung mittels Muffe mit fest integrierter
Dichtung aus Elastomeren. Erdarbeiten ausführen. Erforderlichen Verbau herstellen. Offene Wasserhaltung bis
zu einer Pumpenleistung von 10 m3 Fördermenge und
5,00 m Förderhöhe je Stunde und Haltung ausführen.
Schächte und Anschlüsse an Schächte sowie Formstücke
werden gesondert vergütet.
Rohr DN/ID 700 aus Stahlbeton, Form K.
Bettung nach DIN EN 1610, Typ 1 herstellen. Boden für
Leitungszone liefern und einbauen.
Fließsohlentiefe bis 1,50 m.
Überdeckungshöhe 0,50 bis 1,00 m.
Straßenverkehrslast = LM 1 nach DIN EN 1991-2. Statische Berechnung aufstellen und liefern.
Homogenbereich nach Unterlagen des AG. Aushub seitlich
lagern und zum Verfüllen verwenden. Überschüssigen Aushub nach Wahl des AN verwerten.
Menge: 47,000 m
Zuordnung: 110

**02.01.0024 Schachtanschluss herstellen (Zul.) Rohr DN 700*Stahlbeton-Rohr Betonfertigteile*Muffe+Gelenk**
StL-Nr. 224110362112102
Rohrleitung an Schacht anschließen, Anschluss abdichten. Vergütet wird der Mehraufwand für das Herstellen
des Anschlusses einschließlich Passstücke gegenüber der
bis zur Innenfläche des Schachtes durchgemessenen Rohrleitung.
Rohrleitung DN/ID 700.
Rohr aus Stahlbeton.
Schacht aus Betonfertigteilen.
Anschluss mit werksseitig eingebauter Muffe und Ge-
lenkstück.
Menge: 2,000 St
Zuordnung: 110

**02.01.0025 Böschungsstück einbauen (Zul.) Rohr DN 700*Stahlbeton-Rohr Anlauf 1 zu 1,5**
StL-Nr. 2241103740522
Böschungsstück einbauen. Vergütet wird der Mehraufwand
gegenüber der bis zur unteren Vorderkante des
Böschungsstückes durchgemessenen Rohrleitung.
Rohr DN/ID 700.
Rohr aus Stahlbeton.
Neigung des Anlaufs 1 zu 1,5.
Menge: 2,000 St
Zuordnung: 110

**02.01.0026 Schachtanschluss herstellen (Zul.)*Beton-Rohr Betonfertigteile*Muffe+Gelenk**
StL-Nr. 224110362991102
Rohrleitung an Schacht anschließen, Anschluss abdichten. Vergütet wird der Mehraufwand für das Herstellen
des Anschlusses einschließlich Passstücke gegenüber der
bis zur Innenfläche des Schachtes durchgemessenen Rohrleitung.
Rohrleitung DN/ID 'Ei 500/750.'
Rohr aus Beton.
Schacht aus Betonfertigteilen.
Anschluss mit werksseitig eingebauter Muffe und Ge-
lenkstück.
Menge: 2,000 St
Zuordnung: 110

**02.01.0027 Schlitzrinne einbauen Klasse D 400*AbflußQu. 500 cm2 Höhe Bord 15 cm*Betonfertigteile Aufl.+RSt Herstan**
StL-Nr. 224110549410411
Schlitzrinne einbauen. Formstücke und Anschlussleitungen werden gesondert vergütet.
Klasse D 400.
Abflussquerschnitt mind. 500 cm2.
Schlitzrinne mit Bord, Höhe des Bordes = 15 cm.
Rinne aus Betonfertigteilen.
Auflager und Rückenstützen nach Herstellerangaben herstellen.
Menge: 80,000 m
Zuordnung: 110

**02.01.0028 Fels lösen (Zul.)**
Zulage zum Lösen von Fels bei der Herstellung von
Leitunggräben. Vergütet wird der Mehraufwand für das
Lösen von Fels der Homogenbereiche X1 und X2 gegenüber
dem Grabenaushub in Böden der Homobenbereiche A1, A2,
B1 und B2.
Menge: 800,000 m3

#### Abschnitt 02.02 SCHÄCHTE U. ABLÄUFE

**02.02.0001 Kunststoffschacht mit Erdarb. herst Schacht-Du 400 mm*Höhe bis 1,00 m Aufl. konstr.Erf.*Abd. D400,geschl. Boden Unterl. AG*Aush.s.lag/verw.**
StL-Nr. 22411024911132200
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 400 mm.
Lichte Schachthöhe bis 1,00 m.
Schachtauflager nach konstruktiven Erfordernissen.
Schachtabdeckung Klasse D 400, geschlossen.
Homogenbereich nach Unterlagen des AG.
Aushub seitlich lagern und zum Verfüllen verwenden.
Überschüssigen Aushub nach Wahl des AN verwerten.
Menge: 11,000 St
Zuordnung: 110

*Hinweis*
Einbau als Muldenablauf nach Unterlage 18.6 Blatt 2.

**02.02.0002 Str.Ablauf Kunstst. einb. Erdarb. Schaft 200 mm*Tiefe bis 1,25 m Homogenb.,verf.**
StL-Nr. 224110521010140
Straßenablauf aus Kunststoffteilen einbauen. Fugen mit
integrierter Dichtung aus Elastomeren. Erdarbeiten ausführen und Auflager herstellen. Aufsatz wird gesondert
vergütet.
Schaft = 200 mm hoch.
Aushubtiefe ab OK Straßenablauf bis 1,25 m.
Homogenbereich nach Unterlagen des AG. Aushub seitlich
lagern und zum Verfüllen verwenden. Überschüssigen Aushub nach Wahl des AN verwerten.
Menge: 15,000 St
Zuordnung: 110

**02.02.0003 Aufsatz f. Straßenablauf aufsetzen 500x500, D, Guss*Zinkeimer C 3 Höhe planmäßig*Mörtel M20**
StL-Nr. 22411052302000411
Aufsatz für Straßenablauf aufsetzen.
Klasse D 400, Ausführung nach DIN 19 583, 500x500, mit
Rahmen aus Gusseisen.
Verzinkter Eimer, Form C 3.
Aufsatz auf planmäßige Höhe setzen.
Fuge zwischen Fertigteilen mit Mörtel M20 vollflächig
herstellen, Fugen glattstreichen.
Menge: 15,000 St
Zuordnung: 110

**02.02.0004 Fertigteil-Schacht herst.,m.Erdarb. BFT Steig. 19555B*DU 1000 mm Tiefe bis 1,00 m integr.Dichtsyst.*Beton-Halbschale Homogenb.,verf.**
StL-Nr. 22411041741192140
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1000 mm.
Lichte Schachttiefe bis 1,00 m.
Auflager 'aus Beton C 20/25, 10 cm dick, herstellen.'
Fugendichtung mit integriertem Dichtungssystem aus
Elastomeren und Lastübertragungsring.
Schachtsohle mit Beton-Halbschale als Durchlaufrinne,
übrige Sohle aus Beton C 16/20 mit Zementglattstrich
herstellen.
Homogenbereich nach Unterlagen des AG. Aushub seitlich
lagern und zum Verfüllen verwenden. Überschüssigen Aushub nach Wahl des AN verwerten.
Menge: 1,000 St
Zuordnung: 110

**02.02.0005 Fertigteil-Schacht herst.,m.Erdarb. BFT Steig. 19555B*DU 1000 mm T ü. 1,00-2,00 m integr.Dichtsyst.*Beton-Halbschale Homogenb.,verf.**
StL-Nr. 22411041741292140
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1000 mm.
Lichte Schachttiefe über 1,00 bis 2,00 m.
Auflager 'aus Beton C 20/25, 10 cm dick, herstellen.'
Fugendichtung mit integriertem Dichtungssystem aus
Elastomeren und Lastübertragungsring.
Schachtsohle mit Beton-Halbschale als Durchlaufrinne,
übrige Sohle aus Beton C 16/20 mit Zementglattstrich
herstellen.
Homogenbereich nach Unterlagen des AG. Aushub seitlich
lagern und zum Verfüllen verwenden. Überschüssigen Aushub nach Wahl des AN verwerten.
Menge: 5,000 St
Zuordnung: 110

**02.02.0006 Fertigteil-Schacht herst.,m.Erdarb. BFT Steig. 19555B*DU 1000 mm T ü. 1,00-2,00 m integr.Dichtsyst.*Bet.Halbsch.gekr. Homogenb.,verf.**
StL-Nr. 22411041741292440
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1000 mm.
Lichte Schachttiefe über 1,00 bis 2,00 m.
Auflager 'aus Beton C 20/25, 10 cm dick, herstellen.'
Fugendichtung mit integriertem Dichtungssystem aus
Elastomeren und Lastübertragungsring.
Schachtsohle mit Beton-Halbschale als Durchlaufrinne,
übrige Sohle aus Beton C 16/20 mit Zementglattstrich
herstellen. Durchlaufrinne gekrümmt.
Homogenbereich nach Unterlagen des AG. Aushub seitlich
lagern und zum Verfüllen verwenden. Überschüssigen Aushub nach Wahl des AN verwerten.
Menge: 14,000 St
Zuordnung: 110

**02.02.0007 Fertigteil-Schacht herst.,m.Erdarb. BFT Steig. 19555B*DU 1000 mm T ü. 2,00-3,00 m integr.Dichtsyst.*Bet.Halbsch.gekr. Homogenb.,verf.**
StL-Nr. 22411041741392440
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1000 mm.
Lichte Schachttiefe über 2,00 bis 3,00 m.
Auflager 'aus Beton C 20/25, 10 cm dick, herstellen.'
Fugendichtung mit integriertem Dichtungssystem aus
Elastomeren und Lastübertragungsring.
Schachtsohle mit Beton-Halbschale als Durchlaufrinne,
übrige Sohle aus Beton C 16/20 mit Zementglattstrich
herstellen. Durchlaufrinne gekrümmt.
Homogenbereich nach Unterlagen des AG. Aushub seitlich
lagern und zum Verfüllen verwenden. Überschüssigen Aushub nach Wahl des AN verwerten.
Menge: 11,000 St
Zuordnung: 110

**02.02.0008 Fertigteil-Schacht herst.,m.Erdarb. BFT Steig. 19555B*DU 1200 mm T ü. 2,00-3,00 m integr.Dichtsyst.*Bet.Halbsch.gekr. Homogenb.,verf.**
StL-Nr. 22411041742392440
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1200 mm.
Lichte Schachttiefe über 2,00 bis 3,00 m.
Auflager 'aus Beton C 20/25, 10 cm dick, herstellen.'
Fugendichtung mit integriertem Dichtungssystem aus
Elastomeren und Lastübertragungsring.
Schachtsohle mit Beton-Halbschale als Durchlaufrinne,
übrige Sohle aus Beton C 16/20 mit Zementglattstrich
herstellen. Durchlaufrinne gekrümmt.
Homogenbereich nach Unterlagen des AG. Aushub seitlich
lagern und zum Verfüllen verwenden. Überschüssigen Aushub nach Wahl des AN verwerten.
Menge: 1,000 St
Zuordnung: 110

**02.02.0009 Fertigteil-Schacht herst.,m.Erdarb. BFT Steig. 19555B*DU 1500 mm T ü. 1,00-2,00 m integr.Dichtsyst.*Bet.Halbsch.gekr. Homogenb.,verf.**
StL-Nr. 22411041743292440
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1500 mm.
Lichte Schachttiefe über 1,00 bis 2,00 m.
Auflager 'aus Beton C 20/25, 10 cm dick, herstellen.'
Fugendichtung mit integriertem Dichtungssystem aus
Elastomeren und Lastübertragungsring.
Schachtsohle mit Beton-Halbschale als Durchlaufrinne,
übrige Sohle aus Beton C 16/20 mit Zementglattstrich
herstellen. Durchlaufrinne gekrümmt.
Homogenbereich nach Unterlagen des AG. Aushub seitlich
lagern und zum Verfüllen verwenden. Überschüssigen Aushub nach Wahl des AN verwerten.
Menge: 2,000 St
Zuordnung: 110

**02.02.0010 Schachtabdeckung des AG aufsetzen Höhe planmäßig*Mörtel M20**
StL-Nr. 22411045711
Schachtabdeckung des AG, rund, mit lichter Weite bis DU
625 mm aufsetzen.
Auf planmäßige Höhe setzen.
Fuge zwischen Fertigteilen mit Mörtel M20 vollflächig
unter Verwendung von mindestens drei Distanzstücken
entsprechender Festigkeit herstellen, Fugen glattstreichen.
Menge: 24,000 St
Zuordnung: 110

**02.02.0011 Schachtabdeckung aufsetzen DIN 19584, D, B*planmäßige Höhe Mörtel M20**
StL-Nr. 224110454100101
Schachtabdeckung, mit lichter Weite mindestens 610 mm
und rundem Rahmen, aufsetzen.
Klasse D 400, Ausführung nach DIN 19584, mit Rahmen aus
Gusseisen mit Beton.
Schachtabdeckung auf planmäßige Höhe setzen.
Fuge zwischen Fertigteilen mit Mörtel M20 vollflächig
unter Verwendung von mindestens drei Distanzstücken
entsprechender Festigkeit herstellen, Fugen glattstreichen.
Menge: 2,000 St
Zuordnung: 110

**02.02.0012 Schachtabdeckung aufsetzen DIN 19584, D, B*dicht/stausicher planmäßige Höhe*Mörtel M20**
StL-Nr. 224110454120101
Schachtabdeckung, mit lichter Weite mindestens 610 mm
und rundem Rahmen, aufsetzen.
Klasse D 400, Ausführung nach DIN 19584, mit Rahmen aus
Gusseisen mit Beton.
Ausführung = tagwasserdicht und rückstausicher.
Schachtabdeckung auf planmäßige Höhe setzen.
Fuge zwischen Fertigteilen mit Mörtel M20 vollflächig
unter Verwendung von mindestens drei Distanzstücken
entsprechender Festigkeit herstellen, Fugen glattstreichen.
Menge: 2,000 St
Zuordnung: 110

**02.02.0013 Schachtabdeckung aufsetzen DIN 19584, D, R*GG-Trich+EimerA4 planmäßige Höhe*Mörtel M20**
StL-Nr. 224110454340101
Schachtabdeckung, mit lichter Weite mindestens 610 mm
und rundem Rahmen, aufsetzen.
Klasse D 400, Ausführung nach DIN 19584, jedoch mit Ab-
laufrost aus Gusseisen.
Ausführung = mit Gusseisentrichter und Eimer nach DIN
4052 Form A 4.
Schachtabdeckung auf planmäßige Höhe setzen.
Fuge zwischen Fertigteilen mit Mörtel M20 vollflächig
unter Verwendung von mindestens drei Distanzstücken
entsprechender Festigkeit herstellen, Fugen glattstreichen.
Menge: 6,000 St
Zuordnung: 110

**02.02.0014 Schachtabdeckung anpassen in Pflast./Platt.*ADicke ü.10-20 cm**
StL-Nr. 2241104631290
Schachtabdeckung freilegen und nach Bauablauf an die
neue planmäßige Höhe anpassen. Aufbrucharbeiten zum
Freilegen der Schachtabdeckung ausführen. Flächenbefestigung herstellen. Ausbauen sowie Liefern und Einbauen
von Schachtteilen werden gesondert vergütet.
Fläche aus Pflaster bzw. Plattenbelag.
Aufbruchdicke über 10 bis 20 cm.
Schachtabdeckung 'tiefer setzten bis 30 cm.'
Menge: 2,000 St
Zuordnung: 110

**02.02.0015 Schachtteil ausbauen Schachtring*Ausbau verwerten**
StL-Nr. 2241104094001
Freigelegtes Schachtteil ausbauen. Aufbruch von Straßenbefestigung wird gesondert vergütet.
Teil = Schachtring.
Sämtliche Ausbaustoffe nach Wahl des AN verwerten.
Menge: 2,000 St
Zuordnung: 110

**02.02.0016 Kleintierausstiegshilfe anbringen**
Kleintierausstiegshilfe hinter Steigeisen anbringen.
Metallgitter mit Maschenweite 10 mm.
Befestigungsmaterial nach Wahl des AN.
Baustoff = Edelstahl.
Ausstiegshilfe in Schächten mit Einlaufrost anbringen.
Schachttiefe über 0,90 bis 1,65 m.
Abschluss unmittelbar unter Schachtabdeckung.
Menge: 6,000 St
Zuordnung: 107

**02.02.0017 Fels lösen (Zul.)**
Zulage zum Lösen von Fels bei der Herstellung von
Schachtbaugruben. Vergütet wird der Mehraufwand für das
Lösen von Fels der Homogenbereiche X1 und X2 gegenüber
dem Baugrubenaushub in Böden der Homobenbereiche A1,
A2, B1 und B2.
Menge: 100,000 m3

#### Abschnitt 02.03 DROSSELBAUWERK

**02.03.0001 Baugrube herstellen Bauwerk*Tiefe >3,00-5,00m Aush.verdichten**
StL-Nr. 224108107014010
Baugrube nach Unterlagen des AG herstellen.
Beschreibung der Homogenbereiche nach Unterlagen des
AG. Verbau wird gesondert vergütet.
Baugrube für gesamtes Bauwerk.
Baugrubentiefe über 3,00 bis 5,00 m.
Aushub in Auftragsbereichen profilgerecht einbauen und
verdichten einschl. ggf. erforderlicher Wasserzugabe.
Menge: 70,000 m3
Zuordnung: 108

**02.03.0002 Beton f. Sauberkeitsschicht herst. C12/15*X0*Dicke min. 10 cm**
StL-Nr. 2221183282101
Beton für Sauberkeitsschicht einschließlich ggf. erforderlicher Schalung nach Unterlagen des AG herstellen.
Ggf. erforderliche Schalung vorhalten und beseitigen.
Druckfestigkeitsklasse C12/15.
Expositionsklasse X0.
Dicke min. 10 cm.
Menge: 2,000 m2
Zuordnung: 118

**02.03.0003 Betonstahl einbauen Bauwerk*BSt 500 S**
StL-Nr. 22211821381
Betonstahl entsprechend statischen und konstruktiven
Erfordernissen einbauen.
Bauteil = Bauwerk.
Stahlsorte BSt 500 S.
Menge: 2,600 t
Zuordnung: 118

**02.03.0004 Bauwerksfuge herstellen*Fug 1,Bild 3-Bit. Dicke 20-30 cm**
StL-Nr. 224123205930002
Bauwerksfuge nach Unterlagen des AG herstellen. Fu-
genbänder und Fugeneinlagen einbauen. Stöße und Verbindungen herstellen.
Bauteil '= Drosselbaubwerk.'
Pressfuge nach RiZ "Fug 1", Bild 3 ausbilden. Bitumenanstrich aufbringen.
Mittlere Dicke des Bauteiles über 20 bis 30 cm.
Menge: 10,000 m
Zuordnung: 123

**02.03.0005 Bew. Beton einschl. Schalung herst. Bauwerk*Stahlbeton C30/37**
StL-Nr. 22211831381490000
Bewehrten Beton einschließlich Schalung nach Unterlagen
des AG herstellen. Schalung vorhalten und beseitigen.
Bewehrung und Traggerüst der Bemessungsklasse B werden
gesondert vergütet.
Bauteil = Bauwerk.
Art der Verwendung = Stahlbeton.
Druckfestigkeitsklasse C30/37.
Expositionsklasse 'XF2, XA1, XC4, XD1, WA.'
Menge: 20,000 m3
Zuordnung: 118

**02.03.0006 Unbewehrten Beton herstellen Zum Ausfüllen X0*Ohne Schalung**
StL-Nr. 222118338691010
Unbewehrten Beton nach Unterlagen des AG herstellen.
Beton zum Ausfüllen von Hohlräumen.
Druckfestigkeitsklasse 'C20/25.'
Expositionsklasse X0.
Beton ohne Schalung herstellen.
Menge: 3,000 m3
Zuordnung: 118

**02.03.0007 Rohr einbauen*nichtr.St. m. Fl. DN/ID 250*Länge ü. 25-50 cm**
StL-Nr. 221111344903720
Rohr nach Unterlagen des AG einbauen.
Einbauort 'zwischen Drosselkammer und Ablaufkammer.'
Baustoff = nichtrostender Stahl, Werkstoff-Nr. 1.4571,
mit Mittelflansch.
Rohr DN/ID 250.
Länge über 25 bis 50 cm.
Menge: 1,000 St
Zuordnung: 111

**02.03.0008 Rohr einbauen*PE-HD*Länge ü. 25-50 cm**
StL-Nr. 221111344901920
Rohr nach Unterlagen des AG einbauen.
Einbauort 'zwischen Geröllfang und Drosselkammer.'
Baustoff = PE-HD.
Rohr DN/ID '20.'
Länge über 25 bis 50 cm.
Menge: 1,000 St
Zuordnung: 111

**02.03.0009 Rohrleitung anschließen**
Rohrleitung an Ablaufkammer anschließen, Anschluss mit
umlaufendem Injektionsschlauch abdichten.
Rohrleitung DN/ID 600.
Rohr aus Stahlbeton.
Anschluss mit Schachtanschlussstück und Gelenkstück.
Menge: 1,000 St
Zuordnung: 110

**02.03.0010 Leiter einbauen**
StL-Nr. 22412191709090099
Leiter entsprechend statischen und konstruktiven Erfordernissen nach Unterlagen des AG einbauen. Abrechnung
nach Länge zwischen den Achsen der Endsprossen
bzw. Endstufen.
Leiter 'bestehend aus Sicherheitssteigbügeln nach DIN
19555.'
Baustoff '= Stahl, kunststoffummantelt.'
Auftritt '= Rutschsichere Steigbügel.'
Leiter 'mit Einsteckhülse für Einstiegshilfe.
Einstiegshilfe liefern und dem AG übergeben.'
Menge: 4,400 m
Zuordnung: 121

**02.03.0011 Gitterrostabdeckung einbauen Pressrost*1,5 kN/m2 - 1 kN*Mw.50/50 mm Scharnier/Aufl.*Verz./n.rostend**
StL-Nr. 22412162301194601
Gitterrostabdeckung nach Unterlagen des AG einbauen.
Ausführung = Pressrost.
Belastung 1,5 kN/m2 bzw.1 kN.
Öffnung '= Rechteckig, Fläche 2,00 m2.'
Gitterrost, Maschenweite 50/50 mm.
Befestigung mit Scharnier und Schrauben an Auflagerkonstruktion aus Profilstahl. Auflagerkonstruktion einbauen.
Baustoff = Stahl, feuerverzinkt. Befestigungs- und Verschlußteile aus nichtrostendem Stahl, Stahlsorte A4
oder A5 bzw. Werkstoff-Nr. 1.4401 oder 1.4571.
Menge: 1,000 St
Zuordnung: 121

**02.03.0012 Stahlblechabdeckung einbauen 1,5 kN/m2 - 1 kN Glatt*Sicherverschl. Verz./EP/PUR**
StL-Nr. 224121628019182
Stahlblechabdeckung nach Unterlagen des AG einbauen.
Belastung 1,5 kN/m2 bzw.1 kN.
Öffnung '= Rechteckig, Fläche 1,00 m2.'
Stahlblech, glatt.
Befestigung mit Scharnier und Sicherheitsverschluß an
Auflagerkonstruktion aus Profilstahl.
Baustoff = Stahl. Stahl feuerverzinken, zu beschichtende Flächen sweep-strahlen. Zwei Zwischenbeschichtungen
auf Epoxidharz-Grundlage nach Blatt 87, je 80 mym.
Deckbeschichtung auf Polyurethan-Grundlage nach Blatt
87, Sollschichtdicke 80 mym. Verbindungsmittel, Be-
festigungs- und Verschlußteile aus nichtrostendem
Stahl, Stahlsorte A4 oder A5 bzw. Werkstoff-Nr. 1.4401
oder 1.4571.
Menge: 1,000 St
Zuordnung: 121

**02.03.0013 Stahlkonstruktion herst. u. mont.**
StL-Nr. 2211201179900
Stahlkonstruktion entsprechend statischen und konstruktiven Erfordernissen nach Unterlagen des AG
einschl. aller Verbindungsmittel herstellen und montieren. Vorbereiten der Stahloberfläche sowie Aufbringen der Beschichtungen werden gesondert vergütet.
Bauteil '= Grobrechen bestehend aus Stabstahl 16 mm,
Stababstand 100 mm.'
Stahlsorte '= Edelstahl V4A (1.4404/1.4571).'
Menge: 1,000 Psch
Zuordnung: 120

**02.03.0014 Aluminiumgeländer einbauen H = 1100 mm*Elox., EO/EV1**
StL-Nr. 22412132202900901
Aluminiumgeländer nach Unterlagen des AG einbauen. Ab-
rechnung nach Länge des Handlaufs zwischen den
Achsen der Endpfosten bzw. Endstäbe.
Höhe des Geländers 1100 mm.
Ausbildung 'als Rohrgeländer gemäß RiZ-ING Gel 7.'
Verankerung 'mit Fußplatte gemäß Riz-ING Gel 14.'
Korrosionsschutz durch anodische Oxydation, EO/ EV1,
Mindestschichtdicke 20mym. Baustoff in Eloxalqualität.
Menge: 6,000 m
Zuordnung: 121

**02.03.0015 Wirbaldrossel DN 100**
Wirbeldrossel als passive Abflusssteuerung einbauen.
Drossel aus Edelstahl V4A (1.4404/1.4571) bzw.
Polyethlen (PE-HD).
Zugseil bzw. Zugstange entsprechend der Bauwerkshöhe
mit Wandhalterung montieren.
Einschließlich aller erforderlicher Dichtungen,
Halterungen, Konsolen, Montageadapter und
Befestigungselemente.
Nennweite DN 100.
Drosselabfluss QDr = 10 l/s.
Druckhöhe bis 1,55 m.
Menge: 1,000 St

**02.03.0016 Absperrschieber DN 250**
Absperrschieber nach DIN 3352 - Teil 2 B einbauen.
Schieber aus Gußeisen GGG 25, PN 16, mit innenliegendem
Spindelgewinde, Sitzringe und Spindel aus Edelstahl V4A
(1.4404/1.4571), tauchgrundiert und zusätzlich mit
Außenanstrich.
Spindelverlängerung entsprechend der Bauwerkshöhe mit
Wandhalterung montieren.
Einschließlich aller erforderlicher Dichtungen,
Halterungen, Konsolen und Befestigungselemente.
Nennweite DN 250.
Menge: 1,000 St

**02.03.0017 Kleintierausstiegshilfe anbringen**
Kleintierausstiegshilfe an Kammerwand anbringen.
Betonelemente mit vorstehenden rhombioden Noppen.
Baustoff = unbewehrter Beton, Druckfestigkeitsklasse
C30/37.
Befestigung mit Klebstoff oder Klebemörtel.
Abschluss unmittelbar unter Gitterrostabdeckung.
Menge: 3,000 m
Zuordnung: 107

#### Abschnitt 02.04 MULDEN

**02.04.0001 Mulde herstellen eingeb.verd. Bod.*Einschnitt Breite 1,50 m*Tiefe ü. 0,3-0,5m Boden Verwert. AN**
StL-Nr. 22410651312120100
Mulde nach Unterlagen des AG herstellen.
In eingebautem und verdichtetem Boden.
Mulde im Einschnitt.
Muldenbreite = 1,50 m.
Tiefe über 0,30 bis 0,50 m.
Boden bzw. Fels nach Wahl des AN verwerten.
Menge: 1720,000 m
Zuordnung: 106

**02.04.0002 Mulde als Raubettmulde befestigen Breite 1,50 m*Gefälle 1:3 Steinhöhe 20 cm**
StL-Nr. 22411011921190000
Mulde als Raubettmulde durch Einbau witterungsbeständiger Bruchsteine befestigen einschließlich Erdarbeiten.
Muldenbreite = 1,50 m.
Sohlgefälle 1 zu 3 und flacher.
Mittlere Steinhöhe h = 20 cm.
Steinsatz 'in 10 cm Kiessand oder Splitt lose
versetzten.'
Menge: 70,000 m
Zuordnung: 110

**02.04.0003 Mulde herstellen eingeb.verd. Bod. Breite 2,00 m*Tiefe ü. 0,3-0,5m Boden einbauen**
StL-Nr. 22410651319220200
Mulde nach Unterlagen des AG herstellen.
In eingebautem und verdichtetem Boden.
Mulde 'für Auslaufbereiche.'
Muldenbreite = 2,00 m.
Tiefe über 0,30 bis 0,50 m.
Boden bzw. Fels in Auftragsbereichen profilgerecht
einbauen und verdichten.
Menge: 30,000 m
Zuordnung: 106

**02.04.0004 Mulde als Raubettmulde befestigen Breite 2,00 m*Gefälle 1:3 Steinhöhe 20 cm*in Beton**
StL-Nr. 22411011931110000
Mulde als Raubettmulde durch Einbau witterungsbeständiger Bruchsteine befestigen einschließlich Erdarbeiten.
Muldenbreite = 2,00 m.
Sohlgefälle 1 zu 3 und flacher.
Mittlere Steinhöhe h = 20 cm.
Steinsatz in Beton C 20/25, Bettungsdicke = h/2 + 10
cm. Splitt in Steinsatz einstreuen. Fugen mit Pflasterfugenmörtel Typ A verschließen.
Menge: 30,000 m
Zuordnung: 110

**02.04.0005 Mulde herstellen eingeb.verd. Bod.*Tiefe ü. 0,2-0,3m Boden einbauen**
StL-Nr. 22410651319910200
Mulde nach Unterlagen des AG herstellen.
In eingebautem und verdichtetem Boden.
Mulde 'für Notüberlaufschwelle des RRB1.'
Muldenbreite 'über 4,0 m bis 12,75 m.'
Tiefe über 0,20 bis 0,30 m.
Boden bzw. Fels in Auftragsbereichen profilgerecht
einbauen und verdichten.
Menge: 8,500 m
Zuordnung: 106

**02.04.0006 Mulde als Raubettmulde befestigen*Gefälle ü.1:2,5-1 Steinhöhe 20 cm*in Beton**
StL-Nr. 22411011993110000
Mulde als Raubettmulde durch Einbau witterungsbeständiger Bruchsteine befestigen einschließlich Erdarbeiten.
Muldenbreite 'über 4,0 m bis 12,75 m.'
Sohlgefälle über 1 zu 2 bis 1 zu 1.
Mittlere Steinhöhe h = 20 cm.
Steinsatz in Beton C 20/25, Bettungsdicke = h/2 + 10
cm. Splitt in Steinsatz einstreuen. Fugen mit Pflasterfugenmörtel Typ A verschließen.
Menge: 8,500 m
Zuordnung: 110

#### Abschnitt 02.05 REINIGUNG U. INSPEKTION

**02.05.0001 Entwässerungsleitung reinigen Kamera/Dicht.*Rohr DN bis 300 Kunststoff Räumg. verwerten**
StL-Nr. 224110903114901
Entwässerungsleitung im Hochdruck- oder Vakuumspülverfahren reinigen. Räumgut vorentwässern.
Reinigung zur Vorbereitung auf die Kameradurchfahrung
bzw. Dichtheitsprüfung.
Rohr DN/ID bis 300.
Rohr aus Kunststoff.
Haltungslänge 'über 10 bis 100 m.'
Räumgut nach Wahl des AN verwerten.
Menge: 1700,000 m
Zuordnung: 110

**02.05.0002 Entwässerungsleitung reinigen Kamera/Dicht.*Rohr DN bis 300 Stahlbeton Räumg. verwerten**
StL-Nr. 224110903112901
Entwässerungsleitung im Hochdruck- oder Vakuumspülverfahren reinigen. Räumgut vorentwässern.
Reinigung zur Vorbereitung auf die Kameradurchfahrung
bzw. Dichtheitsprüfung.
Rohr DN/ID bis 300.
Rohr aus Stahlbeton.
Haltungslänge 'über 20 bis 55 m.'
Räumgut nach Wahl des AN verwerten.
Menge: 510,000 m
Zuordnung: 110

**02.05.0003 Entwässerungsleitung reinigen Kamera/Dicht.*Rohr DN ü.300-600 Stahlbeton Räumg. verwerten**
StL-Nr. 224110903122901
Entwässerungsleitung im Hochdruck- oder Vakuumspülverfahren reinigen. Räumgut vorentwässern.
Reinigung zur Vorbereitung auf die Kameradurchfahrung
bzw. Dichtheitsprüfung.
Rohr DN/ID über 300 bis 600.
Rohr aus Stahlbeton.
Haltungslänge 'über 10 bis 65 m.'
Räumgut nach Wahl des AN verwerten.
Menge: 745,000 m
Zuordnung: 110

**02.05.0004 Entwässerungsleitung reinigen Kamera/Dicht.*Rohr DN ü.600-900 Stahlbeton*Haltung bis 30 m Räumg. verwerten**
StL-Nr. 224110903132101
Entwässerungsleitung im Hochdruck- oder Vakuumspülverfahren reinigen. Räumgut vorentwässern.
Reinigung zur Vorbereitung auf die Kameradurchfahrung
bzw. Dichtheitsprüfung.
Rohr DN/ID über 600 bis 900.
Rohr aus Stahlbeton.
Haltungslänge bis 30,00 m.
Räumgut nach Wahl des AN verwerten.
Menge: 47,000 m
Zuordnung: 110

**02.05.0005 Schacht reinigen Kamera/Dicht.*DN < 1,00 m Kunststoff*Tiefe bis 1,25 m Räumg. verwerten**
StL-Nr. 22411090511410001
Entwässerungsschacht im Hochdruck- oder Vakuumspülverfahren reinigen. Räumgut vorentwässern.
Reinigung zur Vorbereitung auf die Kameradurchfahrung
bzw. Dichtheitsprüfung.
Runder Schacht, DN/ID kleiner 1,00 m.
Schacht aus Kunststoff.
Schachttiefe ab OK Abdeckung bis 1,25 m.
Räumgut nach Wahl des AN verwerten.
Menge: 26,000 St
Zuordnung: 110

**02.05.0006 Schacht reinigen Kamera/Dicht.*DN 1,00 - 1,50 m Betonfertigteile*Tiefe bis 1,25 m Räumg. verwerten**
StL-Nr. 22411090512110001
Entwässerungsschacht im Hochdruck- oder Vakuumspülverfahren reinigen. Räumgut vorentwässern.
Reinigung zur Vorbereitung auf die Kameradurchfahrung
bzw. Dichtheitsprüfung.
Runder Schacht, DN/ID 1 bis 1,50 m.
Schacht aus Betonfertigteilen.
Schachttiefe ab OK Abdeckung bis 1,25 m.
Räumgut nach Wahl des AN verwerten.
Menge: 1,000 St
Zuordnung: 110

**02.05.0007 Schacht reinigen Kamera/Dicht.*DN 1,00 - 1,50 m Betonfertigteile*Tiefe 1,25-2,00 m Räumg. verwerten**
StL-Nr. 22411090512120001
Entwässerungsschacht im Hochdruck- oder Vakuumspülverfahren reinigen. Räumgut vorentwässern.
Reinigung zur Vorbereitung auf die Kameradurchfahrung
bzw. Dichtheitsprüfung.
Runder Schacht, DN/ID 1 bis 1,50 m.
Schacht aus Betonfertigteilen.
Schachttiefe ab OK Abdeckung über 1,25 bis 2,00 m.
Räumgut nach Wahl des AN verwerten.
Menge: 21,000 St
Zuordnung: 110

**02.05.0008 Schacht reinigen Kamera/Dicht.*DN 1,00 - 1,50 m Betonfertigteile*Tiefe 2,00-3,00 m Räumg. verwerten**
StL-Nr. 22411090512130001
Entwässerungsschacht im Hochdruck- oder Vakuumspülverfahren reinigen. Räumgut vorentwässern.
Reinigung zur Vorbereitung auf die Kameradurchfahrung
bzw. Dichtheitsprüfung.
Runder Schacht, DN/ID 1 bis 1,50 m.
Schacht aus Betonfertigteilen.
Schachttiefe ab OK Abdeckung über 2,00 bis 3,00 m.
Räumgut nach Wahl des AN verwerten.
Menge: 12,000 St
Zuordnung: 110

**02.05.0009 Kameradurchfahrung ausführen*Kunststoff*vor Betrieb SL./Anschl.*Dokumentation**
StL-Nr. 22411091299491319
Kameradurchfahrung von Entwässerungsrohrleitungen ausführen. Auf Schadstellen untersuchen und auf Da-
tenträger dokumentieren. Datenträger dem AG übergeben.
Abrechnung nach Länge der Rohrleitung.
Rohr DN/ID 'ab 150 bis 700.'
Rohr aus Kunststoff.
Haltungslänge 'über 10 bis 100 m.'
Leitung vor Inbetriebnahme prüfen.
Befahrung der Sammelleitung mit Anschlussleitungen.
Dokumentation mit Angabe von Haltung, Rohrmaterial,
Rohrdurchmesser, Haltungslänge, Gefälle im Rohr und
Stationierung von seitlichen Zuläufen und Schadstellen
schriftlich vorlegen.
Daten 'aufbereitet in Video-Datenformat MOV, MP4, WAV
oder WMA.'
Menge: 3002,000 m
Zuordnung: 110

### Bereich 03 STRA_ENBAU

#### Abschnitt 03.00 SCHICHTEN OHNE BINDEMITTEL

**03.00.0001 Schicht ohne Bindemittel aufnehmen FSS Fahrbahn*Bstoff. Verw. AN Abrechng. Abtrag**
StL-Nr. 224112010291041
Schicht ohne Bindemittel aufnehmen
Schicht aus Baustoffgemisch für Frostschutzschichten.
Dicke 'über 30 bis 55 cm.'
Fläche = Fahrbahn.
Baustoffgemisch nach Wahl des AN verwerten. Baustoffgemisch nach Unterlagen des AG.
Abrechnung nach Abtragsprofilen.
Menge: 1700,000 m3
Zuordnung: 112

**03.00.0002 Frostschutzschicht herstellen Bk100 bis Bk1,0*0/32 URA+Einbaudoku Dicke Unterl. AG*Abrechng. Auftrag**
StL-Nr. 22411221010051911
Frostschutzschicht herstellen.
In Verkehrsflächen der Belastungsklassen Bk100 bis
Bk1,0, mehrlagig, obere Lage mit Fertiger.
Baustoffgemisch 0/32.
Umweltrelevante Anforderungen beim Einsatz von Baustoffgemischen einschließlich Einbaudokumentation nach
Unterlagen des AG. Einbaudokumentation übergeben.
Verdichtungsgrad/Verformungsmodul 'DPr mindstens 103
v.H., EV2 auf der Oberfläche mindestens 120 MN/m2.'
Einbaudicke nach Unterlagen des AG.
Abrechnung nach Auftragsprofilen.
Menge: 6700,000 m3
Zuordnung: 112

**03.00.0003 Frostschutzschicht herstellen KL. F.Einb. o. F.*0/32 URA+Einbaudoku Dicke Unterl. AG*Abrechng. Auftrag**
StL-Nr. 22411221060051911
Frostschutzschicht herstellen.
In kleinen Flächen, Einbau ohne Fertiger.
Baustoffgemisch 0/32.
Umweltrelevante Anforderungen beim Einsatz von Baustoffgemischen einschließlich Einbaudokumentation nach
Unterlagen des AG. Einbaudokumentation übergeben.
Verdichtungsgrad/Verformungsmodul 'DPr mindstens 103
v.H., EV2 auf der Oberfläche mindestens 120 MN/m2.'
Einbaudicke nach Unterlagen des AG.
Abrechnung nach Auftragsprofilen.
Menge: 260,000 m3
Zuordnung: 112

**03.00.0004 Schottertragschicht herstellen KL. F.Einb. o. F.*0/32 URA+Einbaudoku Dicke 20 cm*U min.13+Filterst**
StL-Nr. 22411232061190201
Schottertragschicht herstellen.
In kleinen Flächen, Einbau ohne Fertiger.
Baustoffgemisch 0/32.
Umweltrelevante Anforderungen beim Einsatz von Baustoffgemischen einschließlich Einbaudokumentation nach
Unterlagen des AG. Einbaudokumentation übergeben.
Verdichtungsgrad/Verformungsmodul 'DPr mindstens 100
v.H., EV2 auf der Oberfläche mindestens 100 MN/m2.'
Einbaudicke = 20 cm.
Ungleichförmigkeitszahl U mindestens 13. Die Filterstabilität gegenüber dem Bettungsstoff muss eingehalten werden. Max. Unebenheit 1,0 cm. Abweichung
von der Sollhöhe max. 1,0cm.
Menge: 100,000 m2
Zuordnung: 112

**03.00.0005 Bankett profilgerecht herstellen Neben Fahrbahn URA+Einbaudoku*Breite U.AG 12 tief+ 6 hoch**
StL-Nr. 22411270219111900
Bankett gemäß ZTV E-StB profilgerecht herstellen.
Neben Verkehrsfläche Fahrbahn.
Baustoff '= weitgestuftes magmatisches
Hartsteinmaterial der Körnung 0/32 mm.
Vor Einbau des Materials ist dem AG eine Sieblinie des
Materials vorzulegen.'
Umweltrelevante Anforderungen beim Einsatz von Baustoffgemischen einschließlich Einbaudokumentation nach
Unterlagen des AG. Einbaudokumentation übergeben.
Einbaubreite nach Unterlagen des AG.
Querneigung 12 v.H. am tiefliegenden und 6 v.H. am
hochliegenden Fahrbahnrand.
Einbau '13 cm tiefer als Fahrbahnrand.'
Menge: 1140,000 m3
Zuordnung: 112

**03.00.0006 Bankett profilgerecht herstellen Neben Fahrbahn URA+Einbaudoku*Breite 1,50 m*12 tief+ 6 hoch 3cm tiefer**
StL-Nr. 22411270719119110
Bankett gemäß ZTV E-StB profilgerecht herstellen.
Neben Verkehrsfläche Fahrbahn.
Baustoff '= magmatisches Hartsteinmaterial der Körnung
0/16 mm mit 20% bindigen Anteilen.'
Umweltrelevante Anforderungen beim Einsatz von Baustoffgemischen einschließlich Einbaudokumentation nach
Unterlagen des AG. Einbaudokumentation übergeben.
Breite = 1,50 m.
Einbaudicke '= 10 cm.'
Querneigung 12 v.H. am tiefliegenden und 6 v.H. am
hochliegenden Fahrbahnrand.
Einbau 3 cm tiefer als Fahrbahnrand.
Menge: 1360,000 m
Zuordnung: 112

**03.00.0007 Bankett profilgerecht herstellen Neben Fahrbahn URA+Einbaudoku*12 tief+ 6 hoch 3cm tiefer**
StL-Nr. 22411270719199110
Bankett gemäß ZTV E-StB profilgerecht herstellen.
Neben Verkehrsfläche Fahrbahn.
Baustoff '= magmatisches Hartsteinmaterial der Körnung
0/16 mm mit 20% bindigen Anteilen.'
Umweltrelevante Anforderungen beim Einsatz von Baustoffgemischen einschließlich Einbaudokumentation nach
Unterlagen des AG. Einbaudokumentation übergeben.
Breite 'über 1,5 m bis 2,20 m.'
Einbaudicke '= 10 cm.'
Querneigung 12 v.H. am tiefliegenden und 6 v.H. am
hochliegenden Fahrbahnrand.
Einbau 3 cm tiefer als Fahrbahnrand.
Menge: 910,000 m
Zuordnung: 112

#### Abschnitt 03.01 ASPHALTBAUWEISEN

**03.01.0001 Asphaltbefestigung trennen Einzelfl.*schneiden Dicke ü. 24-30 cm**
StL-Nr. 2231130383106
Asphaltbefestigung geradlinig trennen.
in Einzelflächen längs und quer zur Fahrbahnachse,
Trennen durch Schneiden.
Dicke der Asphaltbefestigung über 24 bis 30 cm.
Menge: 1480,000 m
Zuordnung: 113

**03.01.0002 Asphaltbefestigung aufnehmen Fahrbahn*Dicke ü. 24-30 cm Tiefe ü. 20-30 cm*Aufbr. Verw.**
StL-Nr. 22311303310060303
Asphaltbefestigung aufbrechen und aufnehmen. Abrechnung
erfolgt nach Abtragsprofilen.
Fläche = Fahrbahn.
Dicke der Asphaltbefestigung über 24 bis 30 cm.
Gesamtaufbruchtiefe über 20 bis 30 cm.
Aufbruchgut nach Wahl des AN verwerten.
Menge: 700,000 m3
Zuordnung: 113

**03.01.0003 Asphalt fräsen ADS*Splittmastixasph. Tiefe ü.2,5-4,5cm*Fahrbahn Breite über 200cm*Fräsasph. verw. Unebenheit 4 mm**
StL-Nr. 22311300513301611
Asphalt fräsen und Fräsgut aufnehmen. Anschlusskante
geradlinig auf Frästiefe herstellen. Der Schnittlinienabstand darf maximal 15 mm betragen.
Asphaltdeckschicht.
Asphaltdeckschicht = Splittmastixasphalt.
Frästiefe über 2,5 bis 4,5 cm.
Fläche = Fahrbahn.
Breite der Fläche über 200 cm.
Fräsasphalt nach Wahl des AN verwerten.
Unebenheiten der gefrästen Fläche höchstens 4 mm innerhalb einer 4,00 m langen Messstrecke in Längs- und
Querrichtung.
Menge: 8200,000 m2
Zuordnung: 113

**03.01.0004 Unterlage reinigen gefr. Asphaltsch.**
StL-Nr. 2231130583000
Unterlage reinigen. Anfallendes Kehrgut nach Wahl des
AN verwerten.
Unterlage = gefräste Asphaltschicht.
Menge: 8200,000 m2
Zuordnung: 113

**03.01.0005 Asphaltbefestigung aufnehmen Tiefe ü. 10-20 cm*Aufbr. Verw.**
StL-Nr. 22311303390090203
Asphaltbefestigung aufbrechen und aufnehmen. Abrechnung
erfolgt nach Abtragsprofilen.
Fläche '= Wendestelle/Parkfläche.'
Dicke der Asphaltbefestigung 'über 10 bis 20 cm.'
Gesamtaufbruchtiefe über 10 bis 20 cm.
Aufbruchgut nach Wahl des AN verwerten.
Menge: 140,000 m3
Zuordnung: 113

**03.01.0006 Asphaltbefestigung aufnehmen Zwickel/Streif.*Dicke ü. 24-30 cm Tiefe ü. 20-30 cm*Aufbr. Verw.**
StL-Nr. 22311303320060303
Asphaltbefestigung aufbrechen und aufnehmen. Abrechnung
erfolgt nach Abtragsprofilen.
Fläche = Zwickel und Streifen.
Dicke der Asphaltbefestigung über 24 bis 30 cm.
Gesamtaufbruchtiefe über 20 bis 30 cm.
Aufbruchgut nach Wahl des AN verwerten.
Menge: 160,000 m3
Zuordnung: 113

**03.01.0007 Asphalttragsch. aus AC 32 TS herst. Bk100*Dicke 12 cm*Bitumen 50/70 mehrschicht.unten**
StL-Nr. 223113108141030
Asphalttragschicht aus Asphalttragschichtmischgut
AC 32 T S herstellen. Anlieferung des Asphaltmischguts
in thermoisolierten Transportbehältern.
In Verkehrsflächen der Belastungsklasse Bk100.
Einbaudicke = 12 cm.
Bindemittel = 50/70.
Als untere Schicht einer mehrschichtigen Asphalttragschicht.
Menge: 15500,000 m2
Zuordnung: 113

**03.01.0008 Asphalttragsch. aus AC 32 T S herst Bk100 Bitumen 50/70**
StL-Nr. 223113113191000
Asphalttragschicht aus Asphalttragschichtmischgut
AC 32 T S herstellen. Anlieferung des Asphaltmischguts
in thermoisolierten Transportbehältern.
In Verkehrsflächen der Belastungsklasse Bk100.
Einbau 'in Leitungsgräben.'
Bindemittel = 50/70.
Menge: 170,000 t
Zuordnung: 113

**03.01.0009 Bitumenemulsion aufsprühen Bk100-Bk3,2*Asphalt frisch C60BP4-S*Menge 300 g/m2 vor 2. Lage ATS**
StL-Nr. 223113063110131
Bitumenemulsion zur Herstellung des Schichtenverbundes
aufsprühen.
Auf Verkehrsflächen der Belastungsklassen Bk100 bis
Bk3,2.
Unterlage = Asphaltbefestigung, frisch.
Bindemittel = C60BP4-S.
Bindemittelmenge = 300 g/m2.
Vor Einbau 2. Lage Asphalttragschicht.
Menge: 20100,000 m2
Zuordnung: 113

**03.01.0010 Asphalttragsch. aus AC 22 T S herst Bk100*Dicke 10 cm*Bitumen 50/70 mehrschicht.oben**
StL-Nr. 223113118151020
Asphalttragschicht aus Asphalttragschichtmischgut
AC 22 T S herstellen. Anlieferung des Asphaltmischguts
in thermoisolierten Transportbehältern.
In Verkehrsflächen der Belastungsklasse Bk100.
Einbaudicke = 10 cm.
Bindemittel = 50/70.
Als obere Schicht einer mehrschichtigen Asphalttragschicht.
Menge: 15200,000 m2
Zuordnung: 113

**03.01.0011 Asphalttragsch. aus AC 22 T S herst Bk100 Bitumen 50/70**
StL-Nr. 223113123191000
Asphalttragschicht aus Asphalttragschichtmischgut
AC 22 T S herstellen. Anlieferung des Asphaltmischguts
in thermoisolierten Transportbehältern.
In Verkehrsflächen der Belastungsklasse Bk100.
Einbau 'in Leitungsgräben.'
Bindemittel = 50/70.
Menge: 140,000 t
Zuordnung: 113

**03.01.0012 Bitumenemulsion aufsprühen Bk100-Bk3,2*Asphalt frisch C60BP4-S*Menge 300 g/m2 vor A.bindersch.**
StL-Nr. 223113063110132
Bitumenemulsion zur Herstellung des Schichtenverbundes
aufsprühen.
Auf Verkehrsflächen der Belastungsklassen Bk100 bis
Bk3,2.
Unterlage = Asphaltbefestigung, frisch.
Bindemittel = C60BP4-S.
Bindemittelmenge = 300 g/m2.
Vor Einbau Asphaltbinderschicht.
Menge: 15800,000 m2
Zuordnung: 113

**03.01.0013 Asphaltbindersch. a.AC 22 B S herst Bk100*Dicke 8,5 cm Bitumen 25/55-55A*Kategorie C 95/1*mit Beschicker**
StL-Nr. 22311320811129001
Asphaltbinderschicht aus Asphaltbinder AC 22 B S herstellen. Anlieferung des Asphaltmischguts in
thermoisolierten Transportbehältern.
In Verkehrsflächen der Belastungsklasse Bk100.
Einbaudicke = 8,5 cm.
Bindemittel = 25/55-55 A.
Grobe Gesteinskörnung = Kategorie C 95/1.
Fremdfüller 'Calciumhydroxid nach Unterlagen des AG.'
Einbau mit Beschicker.
Menge: 15000,000 m2
Zuordnung: 113

**03.01.0014 Asphaltbindersch. a.AC 22 B S herst Bk100 Bitumen 25/55-55A*Kategorie C 95/1**
StL-Nr. 22311321419129000
Asphaltbinderschicht aus Asphaltbinder AC 22 B S herstellen. Anlieferung des Asphaltmischguts in
thermoisolierten Transportbehältern.
In Verkehrsflächen der Belastungsklasse Bk100.
Einbau 'in Leitungsgräben.'
Bindemittel = 25/55-55 A.
Grobe Gesteinskörnung = Kategorie C 95/1.
Fremdfüller 'Calciumhydroxid nach Unterlagen des AG.'
Menge: 120,000 t
Zuordnung: 113

**03.01.0015 Bitumenemulsion aufsprühen Bk100-Bk3,2*Asphalt gefräst C60BP4-S*Menge 300 g/m2 vor A.deckschicht**
StL-Nr. 223113063120133
Bitumenemulsion zur Herstellung des Schichtenverbundes
aufsprühen.
Auf Verkehrsflächen der Belastungsklassen Bk100 bis
Bk3,2.
Unterlage = Asphaltbefestigung, gefräst.
Bindemittel = C60BP4-S.
Bindemittelmenge = 300 g/m2.
Vor Einbau Asphaltdeckschicht.
Menge: 8270,000 m2
Zuordnung: 113

**03.01.0016 Bitumenemulsion aufsprühen Bk100-Bk3,2*Asphalt frisch C60BP4-S*Menge 300 g/m2 vor A.deckschicht**
StL-Nr. 223113063110133
Bitumenemulsion zur Herstellung des Schichtenverbundes
aufsprühen.
Auf Verkehrsflächen der Belastungsklassen Bk100 bis
Bk3,2.
Unterlage = Asphaltbefestigung, frisch.
Bindemittel = C60BP4-S.
Bindemittelmenge = 300 g/m2.
Vor Einbau Asphaltdeckschicht.
Menge: 15000,000 m2
Zuordnung: 113

**03.01.0017 Asphaltdecksch. aus SMA 8 S herst. Bk100*Dicke 3,5 cm Bitumen 25/55-55A mit Beschicker**
StL-Nr. 22311341812199901
Asphaltdeckschicht aus Splittmastixasphalt SMA 8 S herstellen. Anlieferung des Asphaltmischguts in
thermoisolierten Transportbehältern.
In Verkehrsflächen der Belastungsklasse Bk100.
Einbaudicke = 3,5 cm.
Bindemittel = 25/55-55 A.
Grobe Gesteinskörnung 'der Kategorie 95/1 mit einem
20%igen Anteil zugelassener Aufhellungsgesteine aus
Quarzit oder 30%igen Anteil zugelassener
Aufhellungsgesteine aus alpiner Moräne bezogen auf das
gesamte Gesteinskörnungsgemisch.'
Grobe Gesteinskörnung = Kategorie PSV '51.'
Fremdfüller 'Calciumhydroxid nach Unterlagen des AG.'
Einbau mit Beschicker.
Menge: 23200,000 m2
Zuordnung: 113

**03.01.0018 Asphaltdecksch. aus SMA 8 S herst. Bk100 Bitumen 25/55-55A**
StL-Nr. 22311342319199900
Asphaltdeckschicht aus Splittmastixasphalt SMA 8 S herstellen. Anlieferung des Asphaltmischguts in
thermoisolierten Transportbehältern.
In Verkehrsflächen der Belastungsklasse Bk100.
Einbau 'in Leitungsgräben.'
Bindemittel = 25/55-55 A.
Grobe Gesteinskörnung 'der Kategorie 95/1 mit einem
20%igen Anteil zugelassener Aufhellungsgesteine aus
Quarzit oder 30%igen Anteil zugelassener
Aufhellungsgesteine aus alpiner Moräne bezogen auf das
gesamte Gesteinskörnungsgemisch.'
Grobe Gesteinskörnung = Kategorie PSV '51.'
Fremdfüller 'Calciumhydroxid nach Unterlagen des AG.'
Menge: 50,000 t
Zuordnung: 113

**03.01.0019 Asphalttragd. aus AC 16 TD herst. ländliche Wege*Dicke 10 cm Bitumen 70/100*C90/1, E CS 35**
StL-Nr. 223113822321190
Asphalttragdeckschicht aus Asphalttragdeckschichtmischgut AC 16 TD herstellen. Anlieferung des Asphaltmischguts in thermoisolierten Transportbehältern.
In Verkehrsflächen für ländliche Wege.
Einbaudicke = 10 cm.
Bindemittel = 70/100.
Grobe Gesteinskörnung = Kategorie C 90/1, Feine
Gesteinskörnung = Fließkoeffizient Kategorie E CS 35
Mindestanteil 35 M.-v.H.
Fremdfüller 'Calciumhydroxid nach Unterlagen des AG.'
Menge: 860,000 m2
Zuordnung: 113

**03.01.0020 Anschluss a. Fuge m. Fugenm. herst. Längs-/Querfuge*Deckschicht Tiefe 35 mm*Breite 10 mm Fugenmasse N2**
StL-Nr. 22311391231051001
Anschluss als Fuge mit Fugenmasse herstellen.
Längs- und Querfuge.
In der Asphaltdeckschicht ausbilden.
Fugenspalttiefe = 35 mm.
Fugenspaltbreite = 10 mm.
Mit heiß verarbeitbarer Fugenmasse Typ N2, einschließlich zugehörigem und zuvor aufgetragenem Voranstrichmittel.
Menge: 40,000 m
Zuordnung: 113

**03.01.0021 Anschluss a. Fuge m. Fugenm. herst. versch.Randfugen*Deckschicht Tiefe 35 mm*Breite 10 mm Fugenmasse N2**
StL-Nr. 22311391251051001
Anschluss als Fuge mit Fugenmasse herstellen.
Randfuge vor Borden, Übergängen, Abläufen u.ä.
In der Asphaltdeckschicht ausbilden.
Fugenspalttiefe = 35 mm.
Fugenspaltbreite = 10 mm.
Mit heiß verarbeitbarer Fugenmasse Typ N2, einschließlich zugehörigem und zuvor aufgetragenem Voranstrichmittel.
Menge: 80,000 m
Zuordnung: 113

**03.01.0022 Anschl. a. Fuge m. B-fugenb. herst. Anschl. ABS*Anschl.längs+quer*über 100 m Breite 10 mm**
StL-Nr. 223113917239301
Anschluss als Fuge an bestehende Asphaltschicht oder
Bauteil in der Dicke der Asphaltschicht mit Bitumenfugenband einschließlich zugehörigem und zuvor aufgetragenem Voranstrichmittel herstellen.
Anschluss an Asphaltbinderschicht.
Längs- und Querfuge.
Dicke der Asphaltschicht '= 8,5 cm.'
Einzellängen über 100,00 m.
Breite des Bitumenfugenbandes = 10 mm.
Menge: 1480,000 m
Zuordnung: 113

**03.01.0023 Anschl. a. Fuge m. B-fugenb. herst. Anschl. ADS*Anschl.längs+quer Schichtd. 3,5 cm*über 100 m Breite 10 mm**
StL-Nr. 223113917134301
Anschluss als Fuge an bestehende Asphaltschicht oder
Bauteil in der Dicke der Asphaltschicht mit Bitumenfugenband einschließlich zugehörigem und zuvor aufgetragenem Voranstrichmittel herstellen.
Anschluss an Asphaltdeckschicht.
Längs- und Querfuge.
Dicke der Asphaltschicht = 3,5 cm.
Einzellängen über 100,00 m.
Breite des Bitumenfugenbandes = 10 mm.
Menge: 1480,000 m
Zuordnung: 113

**03.01.0024 Randabdichtung herstellen Randmasse*ein Arbeitsgang über 30-34 cm**
StL-Nr. 2231139220318
Flankenfläche des hochliegenden Randes der Asphaltschichten abdichten.
Abdichtung mit heiß zu verarbeitender bitumenhaltiger Masse zur Randabdichtung.
Herstellung für alle Schichten in einem Arbeitsgang.
Dicke der abzudichtenden Asphaltbefestigung über 30 bis
34 cm.
Menge: 1360,000 m
Zuordnung: 113

**03.01.0025 Abstumpfungsmaßnahme durchführen LFK 1/3*Gestein wie Aufh. Menge 1 kg/m2*maschinell**
StL-Nr. 2231139521211
Abstumpfungsmaßnahme zur Erhöhung der Anfangsgriffigkeit durch gleichmäßiges Aufbringen und Einwalzen von
Abstreukörnung durchführen. Nicht gebundene Abstreukörnung aufnehmen und nach Wahl des AN verwerten.
Abstreukörnung = Lieferkörnung 1/3.
Aus Gestein wie Aufhellungsgestein in Asphaltdeckschicht.
Abstreumenge = 1 kg/m2.
Maschinell abstreuen.
Menge: 24060,000 m2
Zuordnung: 113

**03.01.0026 Unterlage reinigen Asphaltbefestig.**
StL-Nr. 2231130581000
Unterlage reinigen. Anfallendes Kehrgut nach Wahl des
AN verwerten.
Unterlage = Asphaltbefestigung.
Menge: 24060,000 m2
Zuordnung: 113

#### Abschnitt 03.02 PFLASTER U. EINFASSUNGEN

**03.02.0001 Bordstein aufnehmen. Hochbord Beton*Fund.ü10-20/R-St. alles Verw. AN**
StL-Nr. 223115031150200
Bordstein aufnehmen.
Bordstein = Hoch- und Rundbordstein aus Beton, Breite
bis 18 cm, Höhe bis 30 cm.
Fundament aus Beton, über 10 bis 20 cm dick, und
Rückenstütze aus Beton aufbrechen.
Sämtliche Steine und übriges Aufbruchgut nach Wahl des
AN verwerten.
Menge: 380,000 m
Zuordnung: 115

**03.02.0002 Pflasterd.m.Betonpfl.-steinen aufn. 10 cm dick*ungeb. Fugenmat. ungeb. Bettung*Verwertung AN**
StL-Nr. 223115011311100
Pflasterdecke mit Pflastersteinen aus Beton aufnehmen.
Aufnehmen der Tragschicht wird gesondert vergütet.
Pflasterstein ca. 10 cm dick.
Mit Fugenfüllung aus ungebundenem Fugenmaterial.
Bettung aus ungebundenem Bettungsmaterial.
Steine und übriges Aufbruchgut nach Wahl des AN verwerten.
Menge: 140,000 m2
Zuordnung: 115

**03.02.0003 Natursteinpflasterdecke aufnehmen Kantenl. ü.6-12cm*Grauwacke ungeb. Fugenmat.*ungeb. Bettung Verwertung AN**
StL-Nr. 223115002231101
Natursteinpflasterdecke aufnehmen. Aufnehmen der Tragschicht wird gesondert vergütet.
Abmessung = Pflasterstein mit Kantenlänge über 6 bis 12
cm.
Pflasterstein aus Grauwacke.
Mit Fugenfüllung aus Baustoffgemisch ohne Bindemittel.
Bettung aus ungebundenem Bettungsmaterial.
Steine und übriges Aufbruchgut nach Wahl des AN verwerten.
Menge: 70,000 m2
Zuordnung: 115

**03.02.0004 Betonrandstreifen ausb. u.aufnehmen mit Bewehrung*Breite 100 cm Dicke ü. 20-30 cm*Ausb. Verw. zuf.**
StL-Nr. 223114006351001
Betonrandstreifen ausbauen und aufnehmen. Dicke des
Betonrandstreifens nach Unterlagen des AG.
Mit Bewehrung.
Streifenbreite = 100 cm.
Dicke über 20 bis 30 cm.
Ausbaustoffe nach Wahl des AN verwerten.
Angaben zu den umweltrelevanten Merkmalen nach Unterlagen des AG.
Menge: 300,000 m
Zuordnung: 114

**03.02.0005 Bordstein aus Beton setzen BSt. TB 8x25 cm*gerader Stein bis 10 cm unt. OK*F-beton 12 MPa**
StL-Nr. 22311531107000111
Bordstein aus Beton setzen. Breite der Rückenstütze
mind. 15 cm.
Bordstein = TB 8 x 25 cm.
Gerader Stein.
Rückenstütze bis 10 cm unter Oberkante Bordstein. Beton
mit einer Druckfestigkeit (Einzelwert) am Bohrkern von
mind. 12 MPa.
Fundamentbeton mit einer Druckfestigkeit (Einzelwert)
am Bohrkern von mind. 12 MPa.
Menge: 180,000 m
Zuordnung: 115

**03.02.0006 Bordstein trennen TBSt. 10/30-8/20*BSt. trennen**
StL-Nr. 2231153262001
Bordstein auf Passmaß trennen.
Bordstein aus Beton ca. 10/30 bis 8/20 cm.
Bordstein quer trennen.
Menge: 4,000 St
Zuordnung: 115

**03.02.0007 Bordstein trennen TBSt. 10/30-8/20*BSt. Gehrung tr.**
StL-Nr. 2231153262002
Bordstein auf Passmaß trennen.
Bordstein aus Beton ca. 10/30 bis 8/20 cm.
Bordstein auf Gehrung trennen.
Menge: 4,000 St
Zuordnung: 115

**03.02.0008 Fläche aus Rasensteinen herstellen R-Gittersteine*schw.geneigte Fl. Beton 10cm dick gr. Lieferk.u.Ob.**
StL-Nr. 22311591211190200
Fläche aus Rasensteinen einschl. Verfüllung herstellen.
Unterlage standfest verdichten. Erdarbeiten werden gesondert vergütet.
Befestigung aus Rasengittersteinen.
Ausführung auf horizontalen bis schwach geneigten
Flächen.
Rasenstein aus Beton, Dicke mindestens 10 cm.
Bettung aus Baustoffgemisch '0/8, Kategorie C 90/3.
Einschließlich Tragschicht aus Frostschutzmaterial 0/32
herstellen.'
Gemisch aus grober Lieferkörnung 2/8, Kategorie C 90/3
und Oberboden zu gleichen Anteilen liefern und Rasensteine damit verfüllen. Einbau bis 2 cm unter OK-
Rasenstein. Fläche mit 15 g/m2 Rasensaatgut einsäen.
Menge: 540,000 m2
Zuordnung: 115

**03.02.0009 Rasensteine trennen R-Steine brechen*R-St. aus Beton Dicke ü.10-12 cm**
StL-Nr. 2231159171102
Rasensteine auf Passmaß trennen.
Rasensteine mit Vorrichtung brechen.
Art = Rasensteine aus Beton.
Dicke über 10 bis 12 cm.
Menge: 90,000 m
Zuordnung: 115

**03.02.0010 Böschungstreppe herstellen Stufenbr. 80 cm*H/B 18/27 cm Betonfertigteile*eins. Tr.w. Bet. Fugenmörtel**
StL-Nr. 223115922111101
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Einseitige Treppenwange auf Böschungen aus Betonbordsteinen, Form TB 80 x 250, auf gleichem Fundament wie
Böschungstreppe herstellen. Den Fundamentbeton als
Rückenstütze mit einer Breite von 15 cm bis 10 cm unter
Steinoberkante hochziehen.
Fugen mit Fertigzementmörtel verfüllen, Druckfestigkeit
am Würfel mind. 50 MPa, Zement Art CEM I, w/z höchstens
0,50, frost-/tausalzbeständig, Ausbreitmaßklasse F3.
Menge: 5,000 m
Zuordnung: 115

**03.02.0011 Umpflasterung von Einbauten herst. rechteckig*Nst. 160/160/160 Fundamentbet. XF2 Fuge Typ A**
StL-Nr. 22311590699442901
Umpflasterung von Einbauten in unbefestigten Flächen
herstellen. Abgerechnet wird je Stück Einbauteil.
Einbauteil '= Muldenablauf.'
Lage 'in Mulde.'
Umpflasterung rechteckig, Größe 1,50 x 1,50 m.
Naturstein, Format für Rastermaß des Pflastersteins =
160/160/160 mm.
Beton für Fundament und Rückenstütze mit einer Druckfestigkeit (Einzelwert) am Bohrkern von mind. 12 MPa,
Expositionsklasse XF 2.
Fundamentdicke und Höhe der Rückenstütze 'nach
Unterlage 18.6 Blatt 1 und 2.'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 21,000 St
Zuordnung: 115

**03.02.0012 Umpflasterung von Einbauten herst.*Form n.Unterl. AG Nst. 160/160/160*Fundamentbet. XF2*Fuge Typ A**
StL-Nr. 22311590690542901
Umpflasterung von Einbauten in unbefestigten Flächen
herstellen. Abgerechnet wird je Stück Einbauteil.
Einbauteil '= Ein-/Auslauf DN 300.'
Umpflasterung nach Unterlagen des AG.
Naturstein, Format für Rastermaß des Pflastersteins =
160/160/160 mm.
Beton für Fundament und Rückenstütze mit einer Druckfestigkeit (Einzelwert) am Bohrkern von mind. 12 MPa,
Expositionsklasse XF 2.
Fundamentdicke und Höhe der Rückenstütze 'nach
Unterlage 18.6 Blatt 5.'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 St
Zuordnung: 115

**03.02.0013 Umpflasterung von Einbauten herst.*Form n.Unterl. AG Nst. 160/160/160*Fundamentbet. XF2*Fuge Typ A**
StL-Nr. 22311590690542901
Umpflasterung von Einbauten in unbefestigten Flächen
herstellen. Abgerechnet wird je Stück Einbauteil.
Einbauteil '= Ein-/Auslauf DN 500.'
Umpflasterung nach Unterlagen des AG.
Naturstein, Format für Rastermaß des Pflastersteins =
160/160/160 mm.
Beton für Fundament und Rückenstütze mit einer Druckfestigkeit (Einzelwert) am Bohrkern von mind. 12 MPa,
Expositionsklasse XF 2.
Fundamentdicke und Höhe der Rückenstütze 'nach
Unterlage 18.6 Blatt 5.'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 1,000 St
Zuordnung: 115

**03.02.0014 Umpflasterung von Einbauten herst.*Form n.Unterl. AG Nst. 160/160/160*Fundamentbet. XF2*Fuge Typ A**
StL-Nr. 22311590690542901
Umpflasterung von Einbauten in unbefestigten Flächen
herstellen. Abgerechnet wird je Stück Einbauteil.
Einbauteil '= Ein-/Auslauf DN 600.'
Umpflasterung nach Unterlagen des AG.
Naturstein, Format für Rastermaß des Pflastersteins =
160/160/160 mm.
Beton für Fundament und Rückenstütze mit einer Druckfestigkeit (Einzelwert) am Bohrkern von mind. 12 MPa,
Expositionsklasse XF 2.
Fundamentdicke und Höhe der Rückenstütze 'nach
Unterlage 18.6 Blatt 5.'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 1,000 St
Zuordnung: 115

**03.02.0015 Umpflasterung von Einbauten herst.*Form n.Unterl. AG Nst. 160/160/160*Fundamentbet. XF2*Fuge Typ A**
StL-Nr. 22311590690542901
Umpflasterung von Einbauten in unbefestigten Flächen
herstellen. Abgerechnet wird je Stück Einbauteil.
Einbauteil '= Ein-/Auslauf DN 700.'
Umpflasterung nach Unterlagen des AG.
Naturstein, Format für Rastermaß des Pflastersteins =
160/160/160 mm.
Beton für Fundament und Rückenstütze mit einer Druckfestigkeit (Einzelwert) am Bohrkern von mind. 12 MPa,
Expositionsklasse XF 2.
Fundamentdicke und Höhe der Rückenstütze 'nach
Unterlage 18.6 Blatt 5.'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 St
Zuordnung: 115

### Bereich 04 LANDSCHAFTSBAU

*Hinweis*
Die Lieferung des Saatgutes ist in die OZ
einzukalkulieren.

#### Abschnitt 04.00 SAATARBEITEN

**04.00.0001 Rasenansaat mit RSM Regio herst.*Feinplanum herst. Menge 5 g/m2*UG 09 Grundmischung**
StL-Nr. 22110720409220910
Rasenansaat mit RSM Regio herstellen. Saatgut ohne Entmischung ausbringen, einarbeiten und andrücken.
Fläche '= Bankette.'
Feinplanum herstellen.
Saatgutmenge = 5 g/m2.
Regiosaatgutmischung (RSM Regio), Ursprungsgebiet 9,
Oberrheingraben mit Saarpfälzer Bergland.
Standortvariante Grundmischung.
Menge: 5100,000 m2
Zuordnung: 107

**04.00.0002 Nassansaat mit RSM Regio herstellen Saatgut 5 g/m2**
StL-Nr. 22110722099992099
Nassansaat mit RSM Regio herstellen. Mischgut in
gleichmäßiger Mischung halten. Mischgut auf die Flächen
aufbringen. Ansaat auch auf Flächen steiler 1:4. Die
nachfolgend festgelegten Mengen der Zuschlagstoffe beziehen sich jeweils auf 1 m2 Fläche.
Mulchstoff '100 g Zellulose, Basis 40 v.H. absolut
trocken. Bei Verwendung einer höheren Konzentration
entsprechende Mindermenge.
30 g organische Erosionsschutzfaser auf Holzbasis,
Faserlänge ca. 5mm, trocken.'
Kleber '25 g Bodenfestigerkonzentrat auf
Polybudatienbasis.'
Kolloid-Bildner 'Natrium-Alginat, 100 g
Flüssigkonzentrat oder 100 g Trockenkonzentrat.'
Düngemittel '30 g NPKMg-Dünger 12/12/17/2, chloridfrei.
Langzeitdünger 300 g organischer Langzeitdünger auf
Basis mikrobieller Pilzbiomasse.'
Saatgutmenge = 5 g/m2.
Regiosaatgutmischung '(RSM Regio), Ursprungsgebiet 9,
Oberrheingraben mit Saarpfälzer Bergland.
Zertifizierung: Regio-Zert® bzw. VWW-Regiosaaten®.
Standortvariante Böschung (basisch).
Kräuteranteil 30%, Gräseranteil 70%.
Lieferung = 5 g/m2 Reinsaatgut ohne Saathilfe.
Vor der Aussaat von Saatgut ist ein schriftlicher
Nachweis über die Herkunft des Saatgutes sowie der
Zertifizierung vorzulegen!'
Menge: 2900,000 m2
Zuordnung: 107

**04.00.0003 Nassansaat mit RSM Regio herstellen Saatgut 5 g/m2**
StL-Nr. 22110722099992099
Nassansaat mit RSM Regio herstellen. Mischgut in
gleichmäßiger Mischung halten. Mischgut auf die Flächen
aufbringen. Ansaat auch auf Flächen steiler 1:4. Die
nachfolgend festgelegten Mengen der Zuschlagstoffe beziehen sich jeweils auf 1 m2 Fläche.
Mulchstoff '100 g Zellulose, Basis 40 v.H. absolut
trocken. Bei Verwendung einer höheren Konzentration
entsprechende Mindermenge.
30 g organische Erosionsschutzfaser auf Holzbasis,
Faserlänge ca. 5mm, trocken.'
Kleber '25 g Bodenfestigerkonzentrat auf
Polybudatienbasis.'
Kolloid-Bildner 'Natrium-Alginat, 100 g
Flüssigkonzentrat oder 100 g Trockenkonzentrat.'
Düngemittel '30 g NPKMg-Dünger 12/12/17/2, chloridfrei.
Langzeitdünger 300 g organischer Langzeitdünger auf
Basis mikrobieller Pilzbiomasse.'
Saatgutmenge = 5 g/m2.
Regiosaatgutmischung '(RSM Regio), Ursprungsgebiet 9,
Oberrheingraben mit Saarpfälzer Bergland.
Zertifizierung: Regio-Zert® bzw. VWW-Regiosaaten®.
Standortvariante 2 (mäßig sauer).
Kräuteranteil 30%, Gräseranteil 70%.
Lieferung = 5 g/m2 Reinsaatgut ohne Saathilfe.
Vor der Aussaat von Saatgut ist ein schriftlicher
Nachweis über die Herkunft des Saatgutes sowie der
Zertifizierung vorzulegen!'
Menge: 6100,000 m2
Zuordnung: 107

### Bereich 05 AUSSTATTUNG

#### Abschnitt 05.00 VERKEHRSSCHILDER, LEITEINRICHTUNGEN

**05.00.0001 Verkehrsschild abbauen Größe bis 1,1 m2*Rohrpf. bis 76,1 Fundament entf.*neben d. Fahrbahn Stoffe d.Verw.zuf*Boden a.Bst.verf.**
StL-Nr. 22113001110051121
Verkehrsschild ggf. mit Aufstellvorrichtung abbauen.
Schildgröße bis 1,1 m2.
Aufstellvorrichtung = Rohrpfosten, DU bis 76,1 mm abbauen.
Fundament entfernen.
Schild neben der Fahrbahn.
Abgebaute Stoffe nach Wahl des AN verwerten.
Fundamentlöcher mit Boden aus dem Baubereich flächenhaft verfüllen und verdichten.
Menge: 6,000 St
Zuordnung: 130

**05.00.0002 Verkehrsschild abbauen Gr.>1,1 b.5 m2*2 Rohrpf.bis 76,1 Fundament entf.*neben d. Fahrbahn Stoffe d.Verw.zuf*Boden a.Bst.verf.**
StL-Nr. 22113001120061121
Verkehrsschild ggf. mit Aufstellvorrichtung abbauen.
Schildgröße über 1,1 m2 bis 5 m2.
Aufstellvorrichtung = 2 Rohrpfosten, DU bis 76,1 mm abbauen.
Fundament entfernen.
Schild neben der Fahrbahn.
Abgebaute Stoffe nach Wahl des AN verwerten.
Fundamentlöcher mit Boden aus dem Baubereich flächenhaft verfüllen und verdichten.
Menge: 1,000 St
Zuordnung: 130

**05.00.0003 Verkehrsschild abbauen Gr.>1,1 b.5 m2*2 Gabelständer Fundament entf.*neben d. Fahrbahn Stoffe d.Verw.zuf*Boden a.Bst.verf.**
StL-Nr. 22113001120261121
Verkehrsschild ggf. mit Aufstellvorrichtung abbauen.
Schildgröße über 1,1 m2 bis 5 m2.
Aufstellvorrichtung = 2 Gabelständer abbauen.
Fundament entfernen.
Schild neben der Fahrbahn.
Abgebaute Stoffe nach Wahl des AN verwerten.
Fundamentlöcher mit Boden aus dem Baubereich flächenhaft verfüllen und verdichten.
Menge: 1,000 St
Zuordnung: 130

**05.00.0004 Verkehrsschild abbauen Größe bis 1,1 m2 Stoffe d.Verw.zuf**
StL-Nr. 22113001110999920
Verkehrsschild ggf. mit Aufstellvorrichtung abbauen.
Schildgröße bis 1,1 m2.
Aufstellvorrichtung '= Baum.'
Fundament 'nicht vorhanden.'
Schild '= VZ 250 neben Forstwirtschaftsweg.'
Abgebaute Stoffe nach Wahl des AN verwerten.
Menge: 1,000 St
Zuordnung: 130

**05.00.0005 Verkehrsschild abbauen Größe bis 1,1 m2**
StL-Nr. 22113001110999990
Verkehrsschild ggf. mit Aufstellvorrichtung abbauen.
Schildgröße bis 1,1 m2.
Aufstellvorrichtung '= Baum.'
Fundament 'nicht vorhanden.'
Schild '= Rettungspunkt- bzw. Infotafel.'
Abgebaute Stoffe 'säubern und dem AG übergeben.'
Menge: 1,000 St
Zuordnung: 130

**05.00.0006 Leitpfosten abbauen Pfost.m.Eingrabs.*erf. Erdarbeiten Abbauteil verwert**
StL-Nr. 2211290573101
Leitpfosten abbauen.
Abbauteil = Sockelleitpfosten einschließlich Eingrabsockel.
Erforderliche Erdarbeiten ausführen. Vorhandene Pfostenlöcher entsprechend der sie umgebenden Fläche
schließen.
Abbauteile nach Wahl des AN verwerten.
Menge: 20,000 St
Zuordnung: 129

**05.00.0007 Leitpfosten abbauen Pfost.m.Eingrabs.*erf. Erdarbeiten**
StL-Nr. 2211290573199
Leitpfosten abbauen.
Abbauteil = Sockelleitpfosten einschließlich Eingrabsockel.
Erforderliche Erdarbeiten ausführen. Vorhandene Pfostenlöcher entsprechend der sie umgebenden Fläche
schließen.
Abbauteile 'säubern und innerhalb der Baustelle
lagern.'
Menge: 5,000 St
Zuordnung: 129

**05.00.0008 Leitpfosten des AG aufstellen Sockelleitpf.*Pfosten lagern**
StL-Nr. 221129412200010
Leitpfosten des AG aufstellen.
Sockelleitpfosten, Länge 1,20 m.
Leitpfosten lagern innerhalb der Baustelle.
Menge: 5,000 St
Zuordnung: 129

#### Abschnitt 05.01 FAHRBAHNMARKIERUNGEN

**05.01.0001 Längsmarkierung entfernen durchg.Fstr.begr.*Breite 0,12 m Farbe*a.Asphaltdecksch.*Abf.d. Verw.zuf.**
StL-Nr. 22113100521119001
Längsmarkierung einschl. evtl. Sperrflächenumrandung
entfernen. Abgerechnet wird der entfernte Strich, bei
Doppelstrichen zwei Striche.
Durchgehender Strich als Fahrstreifenbegrenzung.
Strichbreite = 0,12 m.
Markierungsstoffart = Farbe.
Auf Asphaltdeckschicht.
Entfernen 'vor aufbrechen bzw. abfräsen der
Asphaltbefestigung.
Die Leistung wird nur vergütet, wenn sie in einem
gesonderten Arbeitsgang erfolgt.'
Abfall aufnehmen und nach Wahl des AN verwerten.
Menge: 9500,000 m
Zuordnung: 131

**05.01.0002 Längsmarkierung entfernen Leitlinie 1zu2*Breite 0,12 m Farbe*a.Asphaltdecksch.*Abf.d. Verw.zuf.**
StL-Nr. 22113100531119001
Längsmarkierung einschl. evtl. Sperrflächenumrandung
entfernen. Abgerechnet wird der entfernte Strich, bei
Doppelstrichen zwei Striche.
Unterbrochener Strich; Verhältnis Strich/Lücke 1 zu 2
als Leitlinie.
Strichbreite = 0,12 m.
Markierungsstoffart = Farbe.
Auf Asphaltdeckschicht.
Entfernen 'vor aufbrechen bzw. abfräsen der
Asphaltbefestigung.
Die Leistung wird nur vergütet, wenn sie in einem
gesonderten Arbeitsgang erfolgt.'
Abfall aufnehmen und nach Wahl des AN verwerten.
Menge: 216,000 m
Zuordnung: 131

**05.01.0003 Längsmarkierung entfernen Leitlinie 1 zu 1*Breite 0,12 m Farbe*a.Asphaltdecksch.*Abf.d. Verw.zuf.**
StL-Nr. 22113100551119001
Längsmarkierung einschl. evtl. Sperrflächenumrandung
entfernen. Abgerechnet wird der entfernte Strich, bei
Doppelstrichen zwei Striche.
Unterbrochener Strich; Verhältnis Strich/Lücke 1 zu 1
als Leitlinie.
Strichbreite = 0,12 m.
Markierungsstoffart = Farbe.
Auf Asphaltdeckschicht.
Entfernen 'vor aufbrechen bzw. abfräsen der
Asphaltbefestigung.
Die Leistung wird nur vergütet, wenn sie in einem
gesonderten Arbeitsgang erfolgt.'
Abfall aufnehmen und nach Wahl des AN verwerten.
Menge: 36,000 m
Zuordnung: 131

**05.01.0004 Längsmarkierung entfernen durchg.Fb.begr.*Breite 0,25 m Farbe*a.Asphaltdecksch.*Abf.d. Verw.zuf.**
StL-Nr. 22113100513119001
Längsmarkierung einschl. evtl. Sperrflächenumrandung
entfernen. Abgerechnet wird der entfernte Strich, bei
Doppelstrichen zwei Striche.
Durchgehender Strich als Fahrbahnbegrenzung.
Strichbreite = 0,25 m.
Markierungsstoffart = Farbe.
Auf Asphaltdeckschicht.
Entfernen 'vor aufbrechen bzw. abfräsen der
Asphaltbefestigung.
Die Leistung wird nur vergütet, wenn sie in einem
gesonderten Arbeitsgang erfolgt.'
Abfall aufnehmen und nach Wahl des AN verwerten.
Menge: 9,000 m
Zuordnung: 131

**05.01.0005 Längsmarkierung entfernen Blockmark. 1 zu 1*Breite 0,25 m Farbe*a.Asphaltdecksch.*Abf.d. Verw.zuf.**
StL-Nr. 22113100543119001
Längsmarkierung einschl. evtl. Sperrflächenumrandung
entfernen. Abgerechnet wird der entfernte Strich, bei
Doppelstrichen zwei Striche.
Unterbrochener Strich; Verhältnis Strich/Lücke 1 zu 1
als Fahrbahnbegrenzung (Blockmarkierung).
Strichbreite = 0,25 m.
Markierungsstoffart = Farbe.
Auf Asphaltdeckschicht.
Entfernen 'vor aufbrechen bzw. abfräsen der
Asphaltbefestigung.
Die Leistung wird nur vergütet, wenn sie in einem
gesonderten Arbeitsgang erfolgt.'
Abfall aufnehmen und nach Wahl des AN verwerten.
Menge: 19,500 m
Zuordnung: 131

**05.01.0006 Sonstige Markierung entfernen Quermarkierung*Breite 0,25 m Farbe*a.Asphaltdecksch.*Abf.d. Verw.zuf.**
StL-Nr. 22113101013119001
Sonstige Markierung wie Quermarkierung, Schrägstrich
der Sperrfläche oder Parkmarkierung entfernen. Abgerechnet wird der entfernte Strich.
Quermarkierung.
Strichbreite = 0,25 m.
Markierungsstoffart = Farbe.
Auf Asphaltdeckschicht.
Entfernen 'vor aufbrechen bzw. abfräsen der
Asphaltbefestigung.
Die Leistung wird nur vergütet, wenn sie in einem
gesonderten Arbeitsgang erfolgt.'
Abfall aufnehmen und nach Wahl des AN verwerten.
Menge: 1,000 m
Zuordnung: 131

**05.01.0007 Sonstige Markierung entfernen Sperrfläche*Breite 0,50 m Farbe*a.Asphaltdecksch.*Abf.d. Verw.zuf.**
StL-Nr. 22113101025119001
Sonstige Markierung wie Quermarkierung, Schrägstrich
der Sperrfläche oder Parkmarkierung entfernen. Abgerechnet wird der entfernte Strich.
Schrägstrich der Sperrfläche.
Strichbreite = 0,50 m.
Markierungsstoffart = Farbe.
Auf Asphaltdeckschicht.
Entfernen 'vor aufbrechen bzw. abfräsen der
Asphaltbefestigung.
Die Leistung wird nur vergütet, wenn sie in einem
gesonderten Arbeitsgang erfolgt.'
Abfall aufnehmen und nach Wahl des AN verwerten.
Menge: 265,000 m
Zuordnung: 131

**05.01.0008 Markierungszeichen entfernen Farbe*a.Asphaltdecksch.*Abf.d. Verw.zuf.**
StL-Nr. 221131015119001
Markierungszeichen entfernen. Abgerechnet wird die entfernte markierte Fläche. Bei Pfeil, Buchstabe, Ziffer,
Verkehrsschild und Piktogramm ergibt sich die Fläche
aus dem kleinsten umschließenden Rechteck.
Markierungsstoffart = Farbe.
Auf Asphaltdeckschicht.
Entfernen 'vor aufbrechen bzw. abfräsen der
Asphaltbefestigung.
Die Leistung wird nur vergütet, wenn sie in einem
gesonderten Arbeitsgang erfolgt.'
Abfall aufnehmen und nach Wahl des AN verwerten.
Menge: 12,500 m2
Zuordnung: 131

#### Abschnitt 05.02 ZÄUNE

*Hinweis*
bis OZ 05.02.0009
Wildkatzenschutzzaun

**05.02.0001 Wildschutzzaun herstellen**
StL-Nr. 22112820199999900
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe '= 2,50 m, Pfostenlänge = 3,50 m.'
Pfostenabstand '3,00 m, Betonfundament C 20/25,
Durchmesser = 30 cm, Tiefe = 70 cm.'
Pfosten '60x40x30mm verzinkt.'
Boden-/Felsklasse 'Homogenbereich B2.'
Knotengeflecht 'Viereckgeflecht 40x40x2,5mm, verzinkt,
DU mind. 2,5mm, inkl. Spanndraht nach angaben des AG.'
Menge: 865,000 m
Zuordnung: 128

**05.02.0002 Pfostenverstrebung herstellen**
StL-Nr. 2211282039999
Pfostenverstrebung einschließlich der erforderlichen
Erdarbeiten herstellen. Aushubmaterial innerhalb der
Baustelle flächenhaft verteilen.
Strebe für Zaunhöhe '= 2,50 m.'
Strebe 'mind. 1,5 mm, alle Stahlteile feuerverzinkt,
mit Betonfundament C 20/25, Durchmesser = 30 cm, Tiefe
= 60 cm.'
Länge '= 3,40 m.'
Boden-/Felsklasse 'Homogenbereich B2.'
Menge: 85,000 St
Zuordnung: 128

**05.02.0003 Überkletterungsschutz**
Aufhängehalterung nach Unterlagen des AG, fest
verbunden mit Pfosten.
Knotengeflecht Maschendraht 40x40mm, verzinkt, DU mind.
2,5mm, inkl. Spanndraht.
Ist unter der Halterung anzubringen.
Menge: 865,000 m

*Hinweis*
Ein Untergrabungsschutz ist nicht erforderlich, wenn
eine Amphibienleiteinrichtung entlang des Zaufußes
hergestellt wird.

**05.02.0004 Untergrabungsschutz**
Untergrabungsschutz entsprechend Unterlagen des AG
Material = Recycling-Kunststoff.
Bauhöhe = 40 cm.
Baudicke = über 15 mm bis 25 mm.
Verwitterungsbeständig, eluatfrei/lebensmittelecht,
UV-beständig, verwindungsfrei bei starker Wärme- und
Kälteeinstrahlung.
Farbe = landschaftsunauffällige Braun- und Grautöne.
Wasserableitöffnungen = Größe und Lage gem. Unterlagen
des AG.
Menge: 710,000 m

**05.02.0005 Wildschutz b.Querung v.Graben herst**
StL-Nr. 2211282119099
Wildschutz bei Querung des Wildschutzzaunes von Graben
und Mulde herstellen.
Aus 'Viereckgeflecht, 40x40x2,5mm, dickverzinkt.
Einbau mind. 20 cm unter Muldensohle.'
Boden-/Felsklasse 'Homogenbereich B2.'
Menge: 1,000 m2
Zuordnung: 128

**05.02.0006 Tür für Wildschutzzaun herstellen Rahmenhöhe 2,00m*Rohr D22Fl.St30/5*Pfosten D42mmH.2m Zweis.Verstrebung**
StL-Nr. 22112821521912999
Tür für Wildschutzzaun, einflügelig, Breite = 1,00 m,
Türflügel aushängesicher, herstellen. Tür mit Einrasthebel an den Türpfosten so anschlagen, dass ein selbsttätiges Schließen der Tür gewährleistet ist. Aussparung
für Vorhängeschloss. Türöffnung, wenn geländebedingt
möglich, zur Fahrbahn abgewandten Seite. Sämtliche
Stahlteile feuerverzinkt.
Rahmenhöhe = 2,00 m.
Rahmen aus Stahlrohr, Durchmesser = 22 mm, mit waagerechter Verstrebung aus Flachstahl 30/5 mm.
Rahmenbespannung 'Viereckgeflecht, 40x40x2,5mm,
dickverzinkt.'
Pfosten, beidseitig, Stahlrohr mit eingeschweißtem O-
bergurt und  erforderlichen Anschlussschienen, Durchmesser = 42 mm, Durchgangshöhe = 2,00 m.
Zweiseitige Verstrebung für Türpfosten, Stahlrohr,
Durchmesser mind. 25 mm, Länge = 2,50 m einschl. Befestigungsmaterial.
Türpfosten 'in Betonfundament C 20/25, Durchmesser = 30
cm, Tiefe = 70 cm.'
Boden-/Felsklasse 'Homogenbereich B2.'
Menge: 1,000 St
Zuordnung: 128

**05.02.0007 Tor für Wildschutzzaun herstellen*Rohr D48zweifl.4m*Torpf. D89/WD4,05**
StL-Nr. 22112821792919009
Tor für Wildschutzzaun, Torflügel aushängesicher, herstellen. Tor mit Torfeststeller für den geöffneten Zu-
stand, beidseitig bedienbar. Sämtliche Stahlteile feuerverzinkt.
Rahmenhöhe '= 2,50 m.'
Rahmen aus Stahlrohr Durchmesser = 48 mm, verwindungssteif, zweiflügelig, mit Feststellriegel der bei geschlossenem Tor nicht geöffnet werden kann. Breite =
4,00 m.
Rahmenbespannung 'Viereckgeflecht, 40x40x2,5mm,
dickverzinkt.'
Torpfosten, Stahlrohr, Durchmesser = 89 mm, Wanddicke =
4,05 mm, mit erforderlichen Anschlussschienen für
Drahtbefestigung, einschließlich der erforderlichen
Verstrebungen. Oberfläche regensicher abdecken.
Torpfosten 'in Betonfundament C 20/25, Durchmesser = 30
cm, Tiefe = 70 cm.'
Boden-/Felsklasse 'Homogenbereich B2.'
Menge: 1,000 St
Zuordnung: 128

**05.02.0008 Anschl. Wildschutzz. an Bauw.herst. BW Anschluss**
StL-Nr. 22112821301
Anschluss Wildschutzzaun an Bauwerk herstellen. Sämtliche Stahlteile feuerverzinkt.
Anschluss aus Stahlrohrpfosten Durchmesser = 42 mm mit
Belagschellen an Bauwerk befestigen.
Menge: 1,000 St
Zuordnung: 128

**05.02.0009 Anschluss herstellen**
Anschluss Wildkatzenschutzzaun an Wildschutzzaun
herstellen. Sämtliche Stahlteile feuerverzinkt.
Menge: 1,000 St
Zuordnung: 128

*Hinweis*
bis OZ 05.02.0013
Wildschutzzaun

**05.02.0010 Wildschutzzaun herstellen H.2,0m Pf.L.2,8m St.pf.D42,WD3,25 Kn.gef.25Dr.Zi/Al*Metallanker 50 cm**
StL-Nr. 22112820149049460
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 2,00 m, Pfostenlänge = 2,80 m.
Pfostenabstand '= 3,00 m.
Pfosten in Betonfundament C 20/25.'
Stahlrohrpfosten Durchmesser = 42 mm, Wanddicke = 3,25
mm, feuerverzinkt.
Boden-/Felsklasse 'Homogenbereich B2.'
Knotengeflecht aus glattem Draht 2 mm, Zink-/Aluminium-
Langzeitschutz, Kopf- und Fußdraht 2,5 mm, Anzahl der
waagerechten Drähte 25 Stück. In den unteren 80 cm Ab-
stand höchstens 5 cm. Senkrechter Abstand höchstens 15
cm. Reißfestigkeit der waagerechten Drähte mindestens
1150 N/mm2.
Erdanker aus Metall (Hering), Länge = 50 cm, feuerverzinkt, mit Drahteinhängeöse, Materialstärke mind. 2,5
mm, in Feldmitte einschlagen. Zusätzlich entlang des
untersten Drahtes einen Stacheldraht befestigen und
beide in Öse einhängen.
Menge: 375,000 m
Zuordnung: 128

**05.02.0011 Pfostenverstrebung herstellen Strebe f.H.2,00 m Länge 2,70 m**
StL-Nr. 2211282032929
Pfostenverstrebung einschließlich der erforderlichen
Erdarbeiten herstellen. Aushubmaterial innerhalb der
Baustelle flächenhaft verteilen.
Strebe für Zaunhöhe = 2,00 m.
Strebe '= Stahlrohr, Durchmesser mind. 34 mm, Wanddicke
mind. 1,5 mm, alle Stahlteile feuerverzinkt, mit
Betonfundament C 20/25, Durchmesser = 30 cm, Tiefe = 60
cm.'
Länge = 2,70 m.
Boden-/Felsklasse 'Homogenbereich B2.'
Menge: 40,000 St
Zuordnung: 128

**05.02.0012 Wildschutz b.Querung v.Graben herst**
StL-Nr. 2211282119099
Wildschutz bei Querung des Wildschutzzaunes von Graben
und Mulde herstellen.
Aus 'Maschendrahtgeflecht 60x60x2,8 mm, dickverzinkt
und kunststoffummantelt, moosgrün, RAL 6005.
Einbau mind. 10 cm unter Muldensohle.'
Boden-/Felsklasse 'Homogenbereich B2.'
Menge: 1,000 m2
Zuordnung: 128

**05.02.0013 Anschluss herstellen**
Anschluss Maschendrahtzaun an Wildschutzzaun
herstellen. Sämtliche Stahlteile feuerverzinkt.
Menge: 1,000 St
Zuordnung: 128

*Hinweis*
bis 05.02.0020
Maschendrahtzaun an RRB2

**05.02.0014 Maschendrahtzaun herstellen Zaunhöhe 2,00 m*St.pf.moosgr.D42*Pfostenabst.2,00m Gefl.60x60ku.grün*Spdr.ku.3züg.grün**
StL-Nr. 22112823733915209
Maschendrahtzaun, einschließlich der erforderlichen
Erdarbeiten, herstellen. Spanndraht in jede Masche einziehen. Mindestens jeden 10. Pfosten und alle Eckpfosten doppelseitig und die Endpfosten einseitig verstreben. Pfostenverstrebung wird gesondert vergütet.
Zaunhöhe = 2,00 m.
Stahlrohrpfosten, feuerverzinkt und pulverbeschichtet,
Durchmesser = 42 mm, Wanddicke = 1,5 mm, moosgrün, RAL
6005.
Pfostenlänge '= 2,60 m, Betonfundament C 20/25,
Durchmesser = 30 cm, Tiefe = 70 cm.'
Pfostenabstand = 2,00 m.
Maschendrahtgeflecht 60x60x2,8 mm, dickverzinkt und
kunststoffummantelt, moosgrün, RAL 6005.
Spanndraht 3,8 mm, dickverzinkt und kunststoffummantelt, moosgrün, RAL 6005, 3-zügig.
Boden-/Felsklasse 'Homogenbereich B2.'
Menge: 250,000 m
Zuordnung: 128

**05.02.0015 Pfostenverstr.f.Maschendrahtz.herst Zaunhöhe 2,00 m Länge mind.2,70m**
StL-Nr. 2211282393929
Pfostenverstrebung für Maschendrahtzaun, einschließlich
der erforderlichen Erdarbeiten, herstellen.
Strebe für Zaunhöhe = 2,00 m.
Strebe '= Stahlrohr, Durchmesser mind. 34 mm, Wanddicke
mind. 1,5 mm, feuerverzinkt und kunststoffummantelt,
moosgrün, RAL 6005, mit Betonfundament C 20/25,
Durchmesser = 30 cm, Tiefe = 60 cm.'
Länge mindestens 2,70 m.
Boden-/Felsklasse 'Homogenbereich B2.'
Menge: 25,000 St
Zuordnung: 128

**05.02.0016 Amphibienleit. a. Stahlblech herst.**
Dauerhafte Sperreinrichtung für Amphibien aus
feuerverzinkten Stahllochblechprofilen,
stückfeuerverzinkt gemäß DIN EN ISO 1461, Dicke des
Stahlblechs mind. 2,5 mm, mit lückenlosem Fugen- und
Bodenschluss, Übersteigschutz und Wandungen mit glatter
Oberflächenausbildung, einschließlich Ausbildung von
Eck- und Höhenversätzen sowie Umkehrelement an den
jeweiligen Enden.
Befestigung an Maschendrahtzaun nach
statisch-konstruktiven Erfordernissen.
Erforderliche Erdarbeiten durchführen.
Wandhöhe über Grund = 0,40 m.
Menge: 120,000 m
Zuordnung: 107

**05.02.0017 Tor,zweifl.f.Maschendrahtzaun herst H2,00m,Pf.L.2,60m St.ra.m.Zack.sch.*Gefl.60x60ku,grün Besch. moosgrün*Drück.dreh.Sch.AG**
StL-Nr. 22112824339251399
Tor, zweiflügelig, für Maschendrahtzaun einschließlich
Verstrebung, Anschluss und der erforderlichen Erdarbeiten herstellen. Tor mit Feststeller für den geöffneten
Zustand, für den geschlossenen Zustand Auflaufbock mit
Feststellriegel der bei geschlossenem Tor nicht geöffnet werden kann. Stahlteile feuerverzinkt. Zubehör- und
Verbindungsteile aus nichtrostendem Stahl mind. der
Stahlsorte A2.
Torhöhe = 2,00 m, Pfostenlänge = 2,60 m.
Torbreite '= 4,00 m, beidseitige Pfosten aus Stahl,
100x100x4 mm, regensicher abgedeckt. Betonfundamente C
20/25, 60x60x80 cm.'
Stahlrahmen, 60x40x2 mm, Übersteigschutz mit Zackenschiene.
Rahmenbespannung, Maschendrahtgeflecht 60x60x2,8 mm,
dickverzinkt und kunststoffummantelt, moosgrün, RAL
6005.
Pfosten und Rahmen pulverbeschichtet, moosgrün, RAL
6005.
Drückergarnitur drehbar, mit Zylinderschloss verschließbar. Schloss liefert AG.
Boden-/Felsklasse 'Homogenbereich B2.'
Menge: 1,000 St
Zuordnung: 128

**05.02.0018 Amphibienleit. a. Stahlblech herst.**
Dauerhafte Sperreinrichtung für Amphibien aus
feuerverzinkten Stahllochblechprofilen,
stückfeuerverzinkt gemäß DIN EN ISO 1461, Dicke des
Stahlblechs mind. 2,5 mm, mit lückenlosem Fugen- und
Bodenschluss, Übersteigschutz und Wandungen mit glatter
Oberflächenausbildung, einschließlich Ausbildung von
Eck- und Höhenversätzen sowie Umkehrelement an den
jeweiligen Enden.
Befestigung an zweiflügligem Tor nach
statisch-konstruktiven Erfordernissen.
Erforderliche Erdarbeiten durchführen.
Wandhöhe über Grund = 0,40 m.
Menge: 4,000 m
Zuordnung: 107

**05.02.0019 Anschluss herstellen**
Anschluss Maschendrahtzaun an vorhandenen
Maschendrahtzaun herstellen. Sämtliche Stahlteile
feuerverzinkt.
Menge: 2,000 St
Zuordnung: 128

**05.02.0020 Zaun aufnehmen*Höhe bis 1,00 m Pfost.Kunststoff*Abstand bis 2,00m Pfosten in Boden*Material verwert.**
StL-Nr. 22112810191311001
Zaun aufnehmen, einschließlich Verstrebungen.
Zaun '= Schutzzaun für Pflanzenbestand aus Kunststoff
oder Drahtgeflecht, Pfahlabstand 2,00 m.'
Zaunhöhe bis 1,00 m.
Pfosten aus Kunststoff.
Pfostenabstand bis 2,00 m.
Pfosten in Boden.
Ausgebautes Material nach Wahl des AN verwerten.
Menge: 150,000 m
Zuordnung: 128

#### Abschnitt 05.03 AMPHIBIENSCHUTZ

**05.03.0001 Baugrube herstellen*Tiefe bis 1,25 m BM-0*Aush.verdichten Abr. senkrecht**
StL-Nr. 224108107091111
Baugrube nach Unterlagen des AG herstellen.
Beschreibung der Homogenbereiche nach Unterlagen des
AG. Verbau wird gesondert vergütet.
Baugrube 'für Amphibienleiteinrichtung.'
Baugrubentiefe bis 1,25 m.
Materialwerte nach EBV = BM-0
Aushub in Auftragsbereichen profilgerecht einbauen und
verdichten einschl. ggf. erforderlicher Wasserzugabe.
Abrechnung senkrecht über der Grundfläche des
Fundamentes.
Menge: 15,500 m3
Zuordnung: 108

**05.03.0002 Unbewehrten Beton herstellen Fundament X0*Mit Schalung**
StL-Nr. 222118338191020
Unbewehrten Beton nach Unterlagen des AG herstellen.
Beton für Fundament.
Druckfestigkeitsklasse 'C20/25.'
Expositionsklasse X0.
Beton einschließlich Schalung herstellen. Schalung vorhalten und beseitigen.
Menge: 15,500 m3
Zuordnung: 118

**05.03.0003 Amphibienleiteinr. aus Beton herst. Beton Boden Unterl. AG*Hinterf. Aushubb. Boden Verwert. AN**
StL-Nr. 22110740419200102
Dauerhafte Sperr- und Leiteinrichtung für Amphibien aus
Beton mit lückenlosem Fugen- und Bodenschluss, Übersteigschutz, Lauffläche und Wandungen mit glatter
Oberflächenausbildung, standfest und kippsicher,
einschließlich Ausbildung von Eck- und Höhenversätzen
sowie Umkehrelement, nach Unterlagen des AG herstellen.
Breite der Lauffläche mind. 20 cm. Erforderliche Erdarbeiten nach Unterlagen des AG durchführen. Erforderliche Anschlüsse werden gesondert vergütet.
Baustoff = Beton.
Wandhöhe '= 45 cm.'
Boden nach Unterlagen des AG.
Hinterfüllung mit Aushubboden herstellen.
Überschüssigen Boden nach Wahl des AN verwerten.
Menge: 155,000 m
Zuordnung: 107

**05.03.0004 Amphibientunnel herstellen**
Amphibientunnel im Straßendamm nach Unterlagen des AG
herstellen.
Amphibientunnel bestehend aus Stelztunnel-Elementen,
einem Portalelement am Nordende und einem
Böschungsstück am Südende.
Erforderliche Erdarbeiten ausführen.
Amphibienleiteinrichung an Amphibientunnel anschließen.
Menge: 38,000 m
Zuordnung: 107

### Bereich 06 LEISTUNGEN AUF RECHNUNG DES LANDES

#### Abschnitt 06.00 HILFELEISTUNG F. KONTROLLPRÜFUNGEN

**06.00.0001 Belastungsfahrzeug bereitstellen**
StL-Nr. 219101707
Belastungsfahrzeug als Gegengewicht (z.B. ausreichend
beladener Lkw) für Plattendruckversuch bei Kontrollprüfungen bereitstellen.
Menge: 15,000 h
Zuordnung: 101

**06.00.0002 Probegefäß liefern 10-l-Blecheimer*Mithilfe Kprüf.**
StL-Nr. 21910171211
Probegefäß zur Aufnahme von Baustoffproben, für Kontrollprüfungen und für Rückstellproben des AG liefern.
Probegefäß = sauberer 10-l-Blecheimer mit dicht schließendem Deckel.
Mithilfe bei der Probennahme im Baubereich nach Angaben
des AG.
Menge: 24,000 St
Zuordnung: 101

**06.00.0003 Bohrkern entnehmen Kern-DU 15 cm*Tiefe 25 bis 30cm Asphaltschicht*Verfül. Asphalt**
StL-Nr. 2191017222511
Bohrkern für Kontrollprüfungen nach Angabe des AG entnehmen und im Baubereich dem AG übergeben. Bohrloch
fachgerecht verfüllen.
Bohrkerndurchmesser 15 cm.
Bohrtiefe über 25 bis 30 cm.
Material = Asphaltschicht.
Verfüllmaterial = Asphalt. Material verdichten.
Menge: 24,000 St
Zuordnung: 101

#### Abschnitt 06.01 BAUBÜRO FÜR AG

**06.01.0001 Baubüro für AG auf- und abbauen**
Baubüro (Baracke oder Container) für den AG,
doppelwandig, mit einem Fenster je Arbeitsplatz,
antransportieren und nach Unterlagen des AG aufbauen.
Jeden Arbeitsplatz mit Schreibtisch, Stuhl, Aktenbock
und Akten/Kleiderschrank, zusätzlich mit Ablagetisch, 6
weiteren Stühlen und verschließbarem Aktenschrank
ausstatten. Raum- und Arbeitsplatzbeleuchtung
entsprechend den Vorschriften für die Beleuchtung von
Arbeitsplätzen herstellen. Elektrische Beleuchtung,
Waschgelegenheit mit fließend kaltem und warmen Wasser,
Heizgelegenheit sowie Toilette einrichten, für
Abwasserbeseitigung sorgen. Das Baubüro entspricht mit
seinen Arbeitsplätzen allen gesetzlichen Regelungen und
Vorschriften.
Baubüro mit allen Einrichtungen abbauen und
abtransportieren. Benutzte Flächen entsprechend dem
ursprünglichen Zustand herrichten. 70 v.H. der
Pauschale werden nach Übernahme des Baubüros durch den
AG, der Rest nach Erfüllung der Leistung vergütet.
Bürofläche ca. 25 m2 (ohne Flure und Toiletten), 1 Raum
mit insg. 2 Arbeitsplätzen.
Zusätzliche Teeküche, bestehend aus Kochgelegenheit,
Kühlschrank, Kaffeevollautomat einschließlich
Verbrauchsmaterial und Spüle, einrichten.
Aufstellfläche stellt AN zur Verfügung. Aufstellfläche
herrichten.
Zufahrt und Platzbefestigung nach Wahl des AN ausführen.
Einstellplatz für 2 Pkw.
Menge: 1,000 Psch
Zuordnung: 101

**06.01.0002 Baubüro für AG vorhalten**
StL-Nr. 219101327
Baubüro für den AG mit allen Einrichtungen vor- und
unterhalten. Ver- und Entsorgung sicherstellen. Baubüro
heizen. 2 mal wöchentlich reinigen. Zufahrt und befestigte Plätze unterhalten. Teilzeiten nach Tagen werden
zu 1/30 des Einheitspreises vergütet.
Menge: 25,000 Mt
Zuordnung: 101

USt %: 19,00
